# KITA Mittendrin Brandenburg
Angebotsaufforderung (GAEB 90, DA83)
DV-Nummer: 43522
Währung: EUR
Auftraggeber: Stadt Brandenburg an der Havel, Zentrales Gebäude- und Liege

## Freianlagen 2. BA 2026
Datum: 13.03.26

*Hinweis*
1 Allgemeines

1. Allgemeine Beschreibung
Die Stadt Brandenburg plant die Freiflächen der
KITA Mittendrin zu sanieren und neu zu gestalten.
Die Maßnahmen werden in mehreren
Bauabschnitten ausgeführt.
Gegenstand dieser Ausschreibung sind der
Garten-, Landschafts- und Spielplatzbau, inkl.
Abbruch- und Tiefbauarbeiten des 2.
Bauabschnittes laut Lageplan.
Der 1. Bauabschnitt wurde im Dezember 2024
fertiggestellt.

1.2 Lage der Baustelle
Die hier ausgeschriebenen Leistungen sind auf
dem Gelände der KITA Mittendrin,
Schleusenerstraße 17 in 14772 Brandenburg an
der Havel auszuführen.

1.3 Auszuführende Arbeiten
Im Rahmen dieser Ausschreibung werden
Leistungen folgender Kostengruppen ausgeführt:
211: Sicherungsmaßnahmen
212: Abbruch inkl. Entsorgung
214: Herrichten der Geländeoberfläche
510: Erdbau inkl. Entsorgung
531: Wege
536: Spielplatzflächen
544: Rampen, Treppen, Tribünen
561: Allgemeine Einbauten
571: Vegetationst. Bodenbearbeitung
573: Pflanzen (Gehölze und Stauden)
574: Rasen- und Saatflächen
578: Fertigstellungspflege
579: Sonstiges

2 Bauablauf/Termine/Arbeitszeit

2.1 Termine
Siehe Vertragsbedingungen.

2.2 Arbeitszeiten:
Der AN hat folgende zeitlichen Angaben
einzuhalten und für seine Kalkulation zu
berücksichtigen:
Arbeitszeit: Montag bis Freitag von 07:00 bis
20:00 Uhr möglich.
Sollten Samstagsarbeiten erforderlich sein,
müssen diese beantragt werden.

3 Besonderheiten

Folgende Besonderheiten sind bei der
Angebotserstellung und den Einheitspreisen zu
berücksichtigen.

3.1 Kitagelände
Die hier auszuführenden Arbeiten finden auf dem
Gelände einer KITA statt. Zeitlich finden diese
Arbeiten zum Teil parallel zum KITA-Betrieb statt.

Die Umzäunung des Baufeldes mit unbeschädigten
Bauzaunfeldern ist Leistung des AN. Die
Baustellenzufahrt erfolgt über die nordwestliche
Toranlage.
Aufgrund des KITA-Betriebes ist unter anderem
folgendes zu beachten:
Die Baufelder sind ordnungsgemäß und
fachgerecht zu schließen.
Flucht- und Rettungswege sowie Zufahrtswege
der Feuerwehr sind freizuhalten.
Müssen Fahrzeuge über Kreuzungspunkte bzw.
Spielflächen fahren, darf dies nicht in den
Pausenerfolgen (Kinder befinden sich im
Außenbereich während der Pausen).
Mögliche Staub- und Lärmbelästigungen sind
während der Bauzueiten zu minimieren.
Der AN hat alle seine Mitarbeiter bzw.
Mitarbeiter seines Unterauftragnehmers, auf die
Besonderheit (KITA) hinzuweisen.
Es besteht zu allen Zeiten auf dem gesamten
KITA-Gelände und in allen Gebäuden
Rauchverbot.

3.2 Zufahrt
Das Gelände der KITA ist über die Schleusener
Straße erreichbar.

4 Baugrund/Altlasten

4.1 Baugrund
Ein Baugrundgutachten liegt nicht vor.

4.2 Schadstoffbelastung
Die Schadstoffbelastung der anfallenden Stoffe
wird im Zuge der Beprobung ermittelt.

4.3 Bauwerksreste
Evtl. Bauwerksreste, oder außerbetrieb gesetzten
Medien sind, bei Konflikten mit der Verlegung von
Leitungen im erforderlichen Umfang (ca.
Grabenbreite) abzubrechen.

4.4 Kampfmittelfreiheit
Gemäß Auskunft KMBV liegt das Areal nach
derzeitigen Erkenntnissen nicht in einer
Kampfmittelverdachtsfläche.
Das Vorhandensein von Kampfmitteln kann nicht
grundsätzlich ausgeschlossen werden. Falls
Auffälligkeiten während der Bauarbeiten erkannt
werden, ist die Polizei zu informieren. Zudem ist
umgehend die KITA-Leitung, Bauleitung,
Bauüberwachung, Bauherrenvertretung und ggf.
der SiGeKo in Kenntnis zu setzen.

4.5 Ver- und Entsorgungsanlagen
Im Bereich der Baumaßnahme befinden sich keine
bekannten Versorgungsleitungen.
Sollten Versorgungsleitungen oder aus den
Unterlagen der Leitungsträger nicht ersichtliche
Leitungen den Bauablauf behindern oder zum
Stillstand bringen, ist umgehend neben der
Bauüberwachung auch der Leitungsträger
schriftlich darüber zu informieren. Warte- und
Stillstandszeiten werden nur dann vergütet, wenn
sie sowohl vom Leitungsträger als auch von der
Bauüberwachung anerkannt wurden.

5 Kalkulatorische Hinweise

5.1 Allgemein
Allgemeine kalkulatorische Vorbemerkungen
vollumfänglich gemäß aktueller Vergabe- und
Vertragsordnung für Bauleistungen (VOB).

Bei allen Leistungen ist neben der betriebsfertigen
Montage auch die Lieferung der dazugehörigen
Stoffe und Bauteile (gem. VOB/C DIN 18299, Pkt.
2.1.1) in ungebrauchtem Zustand (gem. VOB/C
DIN 18299, Pkt. 2.3.1) einzukalkulieren.

5.2 Ortsbegehung
Es liegt im Ermessen des ANs eine Ortsbegehung
vor der Kalkulation durchzuführen. Kosten hierfür
werden nicht vergütet. Eine Besichtigung innerhalb
des KITA-Geländes muss vorher dem AG/Bauherr
gemeldet und abgestimmt werden.

5.3 Angebotsgrundlagen
Der Bieter erhält als Grundlage für seine
Kalkulation Pläne und Unterlagen, die diese
Baumaßnahme erläutern.
Der AN versichert, dass die ihm zur Verfügung
stehenden Unterlagen grundsätzlich geeignet sind,
die Baumaßnahme durchzuführen. Der AN hat
beim AG, soweit erforderlich, ergänzende
Unterlagen anzufordern.
Planungsunterlagen zur Bauausführung,
insbesondere Zeichnungen, Genehmigungen,
Gutachten etc. werden dem AN ausschließlich im
Datenformat (PDF, Zeichnungen ggf. auch als
DWG) übermittelt. Die erforderlichen Ausdrucke
sind vom AN eigenständig und auf eigene
Rechnung zu erstellen.

5.4 Angebotsbearbeitung
Der Bieter erhält für die Bearbeitung des
Angebotes, einschließlich eventuell erforderlicher
Berechnungen, Zeichnungen usw. keine
Entschädigung. Nur ein vollständig ausgefülltes LV
wird anerkannt. Änderungen im Wortlaut des
Leistungsverzeichnisses sind nicht statthaft und
somit ungültig.

5.5 Leistungen in EPs
Bei der Bildung der Einheitspreise ist folgendes zu
beachten:
Kosten für Löhne mit allen Zuschlägen und die
Betriebsstunden sind einzukalkulieren.
Soweit es im LV nicht eindeutig anders
festgelegt ist, gelten alle Leistungen (inkl.
Anlieferung von Material bis zur
Verwendungsstelle) in fertiger Arbeit,
einschließlich aller sorgfältig zu erfassenden
Neben- und Zusatzleistungen, sowie
Nebenkosten und Prüfgebühren.
Befestigungsmaterialen sind in den EPs
einzukalkulieren.

5.6 Abhängigkeiten im Bauablauf
Es sind keine weiteren Arbeiten im Baufeld geplant.

6 Baustelle

6.1 Allgemeines
Während der Arbeiten des AN auf der Baustelle
muss ein Vertreter anwesend sein, der
bevollmächtigt ist, Anordnungen des
AGs/Bauüberwachung entgegenzunehmen und
weisungsberechtigt ist, die erforderlichen
Maßnahmen zu ergreifen. Er nimmt an den
Baubesprechungen teil. Der Mitarbeiter muss der
deutschen Sprache in Wort und Schrift mächtig
sein. Sofern ein Zusammenarbeiten mit dem
Vertreter oder anderer Arbeitnehmer des AN nicht
zumutbar ist, kann der Auftraggeber deren sofortige
Ablösung ohne Angabe von Gründen verlangen.

6.2 Baustellensicherung und
Verkehrssicherung
Die Herstellung und Aufrechterhaltung der
Verkehrssicherung und Baustellensicherung ist Teil
in dieser Ausschreibung.
Beschädigtes Sicherungsmaterial ist, auch wenn
nicht vom Auftragnehmer verschuldet, sofort zu
melden (auch bei Unfällen, Diebstahl, Sturm etc.).

6.3 Baustelleneinrichtung
Die Kosten für das Einrichten, das Vorhalten und
die Räumung der Baustelleneinrichtung sind in den
entsprechenden Positionen anzugeben.
Die Baustelleneinrichtung des AN beschränkt sich
auf die Bearbeitungsfläche. Die exakte Lage ist mit
der Bauüberwachung vor Baubeginn abzustimmen.
Das evtl. mehrmalige Umsetzen der
Baustelleneinrichtung aufgrund des Baufortschrittes
oder der Platzverhältnisse ist in der Position
Baustelleneinrichtung einzukalkulieren.
Die Baustelle ist über befestigte Wege erreichbar.
Sollten zusätzliche Baustraßen erforderlich sein,
sind diese durch den AN herzustellen,
ordnungsgemäß zu betreiben und zu beseitigen.
Kosten hierfür werden nicht gesondert vergütet und
sind in der Position Baustelleneinrichtung
einzukalkulieren. Alle in Anspruch genommenen
Flächen hat der Auftragnehmer nach Beendigung
der Arbeiten ohne besondere Vergütung wieder
herzustellen und zu übergeben.

6.4 Ver- und Entsorgung
Ver- und Entsorgung mit Strom, Energie, Wasser
und ggf. Abwasser wird nicht gesondert vergütet.
Die Kosten sind in der Position
Baustelleneinrichtung einzukalkulieren.
Versorgungsanschlüsse sind vom AN rechtzeitig
zum Baubeginn zu beantragen. Evtl. Kosten hierfür
sind Sache des ANs. Einrichten, vorhalten und
abbauen der Baustromversorgung ist Sache des
ANs. Die Stromabnahmemengen sind durch den
Auftragnehmer zu dokumentieren und mit dem
Versorgungsunternehmen abzurechnen.
Einrichten, vorhalten und abbauen der
Bauwasserversorgung und Entsorgung ist Sache
des ANs. Bauwasserversorgung und -entsorgung
ist durch den AN einzurichten, vorzuhalten und
abzubauen. Die Wasserentnahmemengen sind
durch den Auftragnehmer zu dokumentieren und
mit dem Versorgungsunternehmen abzurechnen.

6.5 Naturschutz
Bei der Baumaßnahme ist umsichtig zu arbeiten,
d. h. eine Verunreinigung durch Öle und sonstige
schädliche Bau- und Betriebsstoffe ist
auszuschließen. Es dürfen nur Baumaschinen und
-geräte eingesetzt werden, die mit biologisch
abbaubaren Schmierstoffen und Hydraulikölen der
Wassergefährdungsklasse 1 betrieben werden.
Evtl. eingetretene Bodenverunreinigungen sind
sofort durch geeignete Mittel zu beseitigen.
Erforderliche Geräte sind auf der Baustelle
vorzuhalten.

Während der Bauarbeiten sind
Schutzvorkehrungen zu treffen, die
Grundwasserverunreinigungen vermeiden.
Im Kitagelände befinden sich schutzwürdige
Bäume, welche nicht gefährdet oder beschädigt
werden dürfen. Es ist umsichtig in der Nähe dieser
Bäume zu arbeiten.

6.6 Gütenachweis
Für alle Schüttgüter sind der Bauüberwachung
unaufgefordert vor Materiallieferung bzw. vor
Einbau aktuelle Gütenachweise (nicht älter als 12
Monate) vorzulegen. Der Auftraggeber behält sich
vor, während des Baugeschehens Gütenachweise
für weitere Materialien zu fordern.

6.7 Niederschlag
Die Ableitung des anfallenden Oberflächenwassers
ist Sache des AN und wird nicht gesondert
vergütet.

7 Sicherheit und Gesundheit auf der Baustelle

7.1 Sicherheits- und Gesundheitskoordinator
(SiGeKo)
Seitens des AG wurde kein Sicherheits- und
Gesundheitsschutzkoordinator (SiGeKo)
beauftragt.

7.2 Allgemeines
Vorschriften zur Unfallverhütung sowie zum
Arbeits- und Gesundheitsschutz sind zu beachten
und einzuhalten. Der Auftragnehmer ist verpflichtet
Ordnung auf seiner Baustelle zu halten und ist
hinsichtlich der gesetzlichen und
berufsgenossenschaftlichen Vorgaben zur
Umsetzung des Arbeits- und Gesundheitsschutzes
bei der Ausübung seiner Tätigkeiten gegenüber
seinen Arbeitnehmern allein verantwortlich.
Hinweistafeln und Aushänge für
Erste-Hilfe-Einrichtungen auf der Baustelle einschl.
der Erreichbarkeit der ärztlichen Hilfe und des
Rettungsdienstes sind gut sichtbar anzubringen

7.3 Hygienenische Grundbedürfnisse
Der Auftragnehmer muss für die hygienischen
Grundbedürfnisse seiner Mitarbeiter sowie der
Mitarbeiter seiner Nachunternehmer folgende
Mindestanforderungen erfüllen und bei der Planung
seiner Baustelleneinrichtung berücksichtigen:
Toiletten (Art und Anzahl in Abhängigkeit der
Mitarbeiterzahl und Dauer der Arbeiten)
Handwaschgelegenheit mit Seife in
unmittelbarer Nähe der Toilette
Einweghandtüchern zum abtrocknen

8 Abfallentsorgung
Siehe gesonderte Vorbemerkungen in der KG 510
Erdbau

8.1 Abfall des AN
Verpackungsmaterialien und sonstige Abfälle, die
der AN erzeugt hat, hat der AN unverzüglich und
auf seine Kosten entsprechend den einschlägigen
Vorschriften zu entsorgen. Im Falle der
Nichtbeachtung behält sich der AG vor, die Abfälle
auf Rechnung des AN beseitigen zu lassen.

9 Sonstiges

9.1 Planfreigabe
Die vom Auftragnehmer verwendeten
Ausführungsunterlagen müssen den
Freigabevermerk des Auftraggebers oder des
Planers tragen. Durch Übergabe neuer Unterlagen
ungültig gewordenen Unterlagen sind vom
Auftragnehmer entsprechend zu kennzeichnen und
aufzubewahren. Nicht freigegebene Unterlagen
dürfen nicht verwendet werden.

9.2 Bautagebuch
Für  den  Zeitraum  der  beauftragten  Arbeiten  ist
ein  Bautagebuch  zu  führen.  Das  Bautagebuch
ist  der örtlichen  Bauüberwachung  unaufgefordert
zur  Kontrolle  vorzulegen,  mindestens  jedoch
anlässlich  jeder festgelegten Baubesprechung.
In dem Bautagebuch sind festzuhalten:
Jeder Arbeitstag mit Beschreibung der
durchgeführten Arbeiten, Mannschaftsstärke mit
namentlicher Auflistung und Funktionen der
Personen sowie Art und Anzahl der
verwendeten/vorgehaltenen Baumaschinen
Jeder Arbeitstag, an dem nicht gearbeitet wird,
mit  entsprechender Begründung
Wetter
Liefer-, Wiege- und Entsorgungsscheine,
ausgeführte außervertragliche Leistungen
Besondere Vorkommnisse wie
Verzugsmeldungen
Beschädigungen durch die eigene oder andere
Firmen, Personen
Diebstähle und deren Meldungen
Meldungen an Behörden, z.B. Feuerwehr
Aufsichtsbeschwerden / bauaufsichtliche
Dienstbeschwerden
Unfälle und erste Hilfeleistungen bei
Verletzungen

9.3 Werkplanung
Bei den entsprechenden Positionen ist vor
Bestellung und Einbau eine Werkplanung
vorzulegen, zur Prüfung und Freigabe durch die
Bauüberwachung.

9.4 Leitfabrikate
Die genannten Produkte der Planung dienen nur
zur Information. Sie haben keinerlei
rechtsverbindlichen Charakter für die
Ausschreibung. Jeder Bieter kann frei sein Fabrikat
entsprechend dem Text der
Leistungsbeschreibung wählen. Die
Gleichwertigkeit des angebotenen Fabrikats ist mit
Angebotsabgabe nachzuweisen.

9.5 Absteckungen
Alle notwendigen vermessungstechnischen
Leistungen, wie technische Bauvermessung und
sämtliche Absteckarbeiten für die Achsabsteckung
sind durch das ausführende Unternehmen für die
gesamte Dauer der Baumaßnahme fachgerecht zu
erbringen. Vom AN sind für die Zeit der
Bauausführung das erforderliche
Vermessungspersonal sowie Meßgeräte mit
elektronischer Datenübertragungsmöglichkeit für
Kontrollen, Übernahmen und Einmessungen
vorzuhalten. Der Landschaftsarchitekt behält sich
vor, Teile der Planung abstecken zu lassen sowie
Prüfabsteckungen vornehmen zu lassen.
Die Absteckungen sind durch den AN nach
Aufforderung durch die Bauüberwachung mittels
Schnurnagel, Schnüren sowie Schnur- gerüsten
auszuführen und bei Bedarf zu korrigieren, um auf
Konflikte in der Örtlichkeit reagieren zu können.
Inkl. Sichern und Schützen der Absteckpunkte.
Inkl. Übergabe der Lage- und Höhenfestpunkte an
die örtliche Bauüberwachung.
Die Herstellung der vorgenannten Leistungen und
die erforderlichen Leistungen für die Abrechnung
sind in die jeweiligen Einzelpositionen
einzukalkulieren. Eine gesonderte Vergütung erfolgt
nicht.

9.6 Abnahmen und Zustandsfeststellungen
Nach Fertigstellung der Arbeiten wird eine
förmliche VOB-Abnahme durchgeführt. Zusätzlich
zu Abnahmen führt der AG Zustandsfeststellungen
durch. Diese dienen der Beweissicherung und sind
keine Abnahme im Sinne der VOB/B § 12.

9.7 Bauzeitenplan
Mit Beginn der Arbeiten ist ein detaillierter
Bauzeitenplan, auf Basis des Bauphasenplans und
der einzelnen Teilbereiche zu erstellen, inkl.
Abstimmung mit AG und BÜ sowie ggf.
Überarbeitung, inkl. Fortschreibung bei Änderung
der Bauzeiten, Darstellung der einzelnen Arbeiten
als Balken in verschiedenen Farben, in
Kalenderwochen. Detailierung mindestens bis zur
dritten Ebene der einzelnen Kostengruppen.

9.8 Abrechnung
Die Abrechnung der einzelnen Positionen erfolgt
auf Grundlage von nachvollziehbaren
Mengenermittlungen (Aufmaßblätter,
Wiegescheine, Lieferscheine etc.), die mit jeder
Abschlagsrechnung jedoch spätestens mit der
Schlussrechnung einzureichen sind. Gemeinsame
Aufmaße zur Mengenermittlung werden
durchgeführt.

9.9 Dokumentation und Bestandsvermessung
Spätestens mit Einreichung der Schlussrechnung
sind die vollständigen Dokumantationsunterlagen
1 x ausgedruckt sowie digital auf USB-Stick an die
Bauüberwachung zu übergeben. Eine gesonderte
Vergütung erfolgt nicht. Zu übergeben sind u.a.
folgende Unterlagen:
Fachunternehmererklärung /
Nachunternehmererklärungen
Sicherheits- und Wartungshinweise
Hersteller-/ Entsorgungsverzeichnis
Werk- und Revisionspläne
Verdichtungsnachweise Planum/Tragschichten
Eignungsprüfungen und Prüfzertifikate der
verwendeten Baustoffe
Konformitätserklärung
Lieferscheine
Für MEB gelten die Dokumentationspflichten
gemäß Abschnitt 6, § 25 der EBV
Entsorgungsnachweise
Datenblätter sämtlicher verwendeter Materialien
und Produkte
Abnahmeprotokolle
Bautagesberichte

Ebenfalls Bestandteil der Dokumentation ist die
durch den AN vorzulegende Bestandsvermessung
durch einen öffentlich bestellten
Vermessungsingenieur, siehe gesonderte Position
im LV.

### Titel 01 210 - Herrichten

#### Bereich 01.01 211 - Sicherungsmaßnahmen

**01.01.1 Stammschutz Ummantelung StU bis 1,5 m**
*** Bezugsbeschreibung
Stammschutz durch Bohlenmantel einschl. Polsterung
gegen
den Baum, Stammumfang bis 1,5 m, in 1 m Höhe gemessen
herstellen, für die Dauer der Bauzeit vorhalten und
räumen.
Menge: 20,000 St

**01.01.2 Wie vor jedoch StU 2,50 m**
*** wie Position 01.01.1
Stammumfang über 1,5 m bis 2,50 m.
Menge: 2,000 St

**01.01.3 Suchschachtung Freilegung von Medienleitungen**
Ausführung nur auf ausdrückliche Anweisung des AG /
der BÜ.

Boden zur Freilegung von Trassen kreuzender und
längslaufender Kabel und Rohrleitungen sowie Kopflöcher
lösen, seitlich lagern, lagenweise verfüllen und
verdichten,
als Suchschachtung, größtenteils Handschachtung,
Größe bis 1,0 x 1,0 m, Aushubtiefe: bis 1,25 m.
Freigelegte Rohrleitungen und Kabel sichern, gemäß:
DGUV Information 203-017 "Schutzmaßnahmen bei
Erdarbeiten in der Nähe erdverlegter Kabel und
Rohrleitungen"
und DVGW GW 315 "Mitteilung, Hinweise für Maßnahmen zum
Schutz von Versorgungsanlagen bei Bauarbeiten".
Menge: 5,000 m3

**01.01.4 Findling umsetzen**
Findling, verschiedene Durchmesser über 20 bis 120 cm,
innerhalb der Baustellle umsetzen, inkl. bauzeitliche
Zwischenlagerung innerhalb der Baustelle,
neue Lage gemäß Angabe AG/BÜ.
Menge: 35,000 St

**01.01.5 Strauch auspflanzen einschlagen**
Strauch, Höhe bis 200 cm, auspflanzen, mit Ballen,
innerhalb
der Baustelle transportieren, inkl. Herstellung
Einschlag aus
Oberboden, Einschlag feucht halten bis zur Pflanzung,
Verjüngungsschnitt, anfallende Stoffe trennen und
laden,
Entsorgung wird gesondert vergütet.
Menge: 5,000 St

**01.01.6 Schaukel ausbauen lagern**
Schaukel, bestehend aus 4 Standpfosten und 1
Querbalken,
Material Stahl verzinkt, 1 Schaukelkorb,
Abmessungen:
Breite ca. 3 m,
Höhe ca. 3 m,
Länge ca. 2,50 m,
in 4 Punktfundamenten, ausbauen, innerhalb der
Baustellle
transportieren, seitlich geordnet lagern und sichern,
inkl.
Erdarbeiten, inkl. Abbruch Fundament, Beton von den
Pfosten
abschlagen und säubern, Abbruchmaterial stofflich
trennen,
Entsorgung Beton in gesonderter Position, Wiedereinbau
in
gesonderter Position.
Menge: 1,000 St

**01.01.7 Pflasterbelag Naturstein ausbauen sichern**
Ausbau Pflasterbelag aus Naturstein, Format 8/11 cm,
ungebundene Bauweise, einschl. Bettung aus
Brechsand-Splitt-Gemisch, von Hand/mit handgeführten
Kleingeräten, aufgenommene Stoffe zur Wiederverwendung
sammeln, sortieren, reinigen, transportieren innerhalb
der
Baustelle, seitlich geordnet auf Paletten lagern,
Ausführung in
Teilbereichen.
Menge: 5,000 m2

**01.01.8 Tischtennisplatte umsetzen**
Tischtennisplatte bestehend aus Untergestell und
Platte aus
Beton sowie Gitternetz aus Metall ausbauen, innerhalb
der
Baustellle versetzen, inkl. bauzeitliche
Zwischenlagerung
innerhalb der Baustelle, neue Lage gemäß Angabe AG/BÜ.
Menge: 1,000 St

#### Bereich 01.02 212 - Abbruchmaßnahmen

**01.02.1 Beton D bis 20cm**
Abbruch der befestigten Fläche aus unbewehrtem Beton,
Normalbeton, Straßenbeton, Dicke bis 20 cm,
Geräteeinsatz ist
möglich, aufgenommene Stoffe sammeln, laden, innerhalb
der
Baustelle transportieren, lagern, zerkleinern nach
Bedarf,
Entsorgung in gesonderter Position.

Die Fugenvergussmasse/Fugendichtstoff entfernen,
separieren
und seitlich gesondert in einem Behälter lagern, die
Entsorgung
der Fugenvergussmasse erfolgt in gesonderter Position,
Ausführung in Etappen und Teilabschnitten.
Menge: 720,000 m2

**01.02.2 Pflaster- und Plattenbeläge Betonstein abbrechen**
Abbruch Pflaster- und Plattenbeläge aus Betonstein,
unterschiedliche Formate bis 40 x 40 x 10 cm,
ungebunden,
innerhalb der Baustelle transportieren, seitlich
lagern,
Entsorgung in gesonderter Position.
Menge: 200,000 m2

**01.02.3 Bordsteine und Einfassungen**
Bordsteine und Einfassungen, Art: Hochbord, Rundbord,
Tiefbord und Rasenbord, Material: Beton, verschiedene
Breiten
bis 15 cm, verschiedene Höhen bis 30 cm, abbrechen,
inkl.
Streifenfundamente, innerhalb der Baustelle
transportieren,
seitlich lagern, Entsorgung in gesonderter Position.
Menge: 80,000 m

**01.02.4 Tragschicht ohne Bindemittel abbrechen**
Abbruch von geschotterten Flächen und Tragschicht ohne
Bindemittel unter befestigten Flächen aus Pflaster- und
Plattenbelägen, Dicke bis 25 cm,
Material: RC- und Natursteinmaterial, inkl.
Bettungsmaterial,
Arbeiten mit Gerät und von Hand, innerhalb der
Baustelle
transportieren, seitlich lagern, Entsorgung in
gesonderter
Position.
Menge: 160,000 m3

**01.02.5 Zulage zur Vorposition**
Ausführung nur auf ausdrückliche Anweisung des AG /
der BÜ.

Arbeiten der Vorpositionen als Handbarbeit im
Baumwurzelbereich, Randbereichen, Gebäudeteilen,
kleinräumigen Teilflächen, etc.
Menge: 40,000 m2

**01.02.6 Betondecke schneiden**
Betondecke senkrecht in voller Aufbruchtiefe
schneiden, Beton
unbewehrt, Dicke bis 20 cm, anfallende Stoffe laden,
innerhalb
der Baustelle transportieren, Entsorgung in gesonderter
Position.
Menge: 30,000 m

**01.02.7 Ausstattungsgegenstände beräumen**
Ausstattungsgegenstände, unterschiedlich in Art,
Abmessung
und Material, ohne Befestigung auf der Oberfläche
stehend,
ohne Fundament, aufnehmen, innerhalb der Baustellle
transportieren, seitlich geordnet lagern und sichern,
Wiedereinbau in gesonderter Position.
Menge: 10,000 St

**01.02.8 Mauer Höhe 2,3 m**
*** Bezugsbeschreibung
Freistehende Mauer bewehrt aus Betonsteinen abbrechen,
Breite 0,25 m, Höhe über Gelände 2,3 m, Gesamtlänge 7
m,
einschl. Fundament aus bewehrtem Beton, innerhalb der
Baustelle transportieren, getrennt nach
Abfallfraktionen seitlich
lagern, Entsorgung in gesonderter Position.
Menge: 6,000 m3

**01.02.9 Wie vor jedoch Höhe 0,4 m**
*** wie Position 01.02.8
Sitzmauer, Höhe über Gelände bis 0,40 m,
Breite 0,30 m, Gesamtlänge 18 m,
Beton unbewehrt, Ausführung in Teilbereichen,
inkl. Holzauflage und Befestigung aus Metall abbrechen.
Menge: 3,000 m3

**01.02.10 Holzbank**
Holzbank bestehend aus
2 Stk. Deckbrettern, Länge ca. 3,0 m
1 Stk. Kantholz, Länge ca. 3,0 m,
2 Stk. Pfosten, Länge ca. 0,3 m und
2 Stk. Pfostenschuhe,
inkl. Befestigung aus Metall abbrechen, innerhalb der
Baustelle
transportieren, seitlich getrennt nach
Abfallfraktionen lagern,
Entsorgung in gesonderter Position.
Menge: 5,000 St

**01.02.11 Tafel**
Tafel, Material Metall, Größe ca. 1 x 1 m,
inkl. Pfosten und Betonfundament abbrechen, innerhalb
der
Baustelle transportieren, seitlich getrennt nach
Abfallfraktionen
lagern, Entsorgung in gesonderter Position.
Menge: 1,000 St

**01.02.12 Fallschutzbelag**
Fallschutzbelag aus Gummigranulat-Platten abbrechen,
innerhalb der Baustelle transportieren, seitlich
lagern,
Entsorgung in gesonderter Position.
Menge: 30,000 m2

**01.02.13 Treppenanlage abbrechen**
Treppenanlage bestehend aus Betonblockstufen abbrechen,
einschl. Fundament aus unbewehrtem Beton, innerhalb der
Baustelle transportieren, seitlich lagern, Entsorgung
in
gesonderter Position, Ausführung in Teilbereichen.
Menge: 20,000 m

**01.02.14 Hindernis Beton abbrechen lagern**
STLB-Bau 2019-10 002
Hindernis im Boden aus Beton, abbrechen und seitlich
lagern.
Menge: 1,000 m3

**01.02.15 Hindernis Holz abbrechen lagern**
STLB-Bau 2018-10 002
Hindernis im Boden aus Holz, abbrechen und seitlich
lagern.
Menge: 1,000 m3

*Hinweis*
Die Positionen für die Abfallentsorgung sind in Titel
510 Erdbau
enthalten

#### Bereich 01.03 214 - Herrichten der Geländeoberfläche

**01.03.1 Pflanzliche Bodendecke abräumen und fräsen**
Pflanzliche Bodendecke, Grasnarbe abräumen,
Bewuchs: Rasen, Wiese und Gras-Kraut-Aufwuchs,
Wuchshöhe bis 10 cm, anschließend Flächen fräsen,
kreuzweise, mind. zweifach, Frästiefe 10 cm,
anfallenden Unrat,
Steine, Fremdkörper und Wurzelwerk ablesen und zur
Abfuhr
auf Haufen setzen, inkl. trennen/sieben der
pflanzlichen
Bestandteile von der Bodendecke, Bodenabtrag in
gesonderter
Position, Entsorgung in gesonderter Position als
Abfallschlüssel
nach AVV 200201.
Menge: 1200,000 m2

**01.03.2 Zulage Arbeiten von Hand**
Ausführung nur auf ausdrückliche Anweisung des AG /
der BÜ.

Arbeiten der Vorpositionen 01.03.1 als Handbarbeit im
Baumwurzelbereich, Randbereichen, Gebäudeteilen,
kleinräumigen Teilflächen, etc.
Menge: 150,000 m2

**01.03.3 Aufwuchs H bis 200 cm roden**
Baugelände abräumen, von Aufwuchs einschl. Wurzelwerk,
Totholz, Bewuchshöhe über 10 bis 250 cm, Bewuchs:
Krautschicht, Stauden, Sträucher, Kleingehölze, in
nicht
zusammenhängenden Teilflächen, innerhalb der Baustelle
transportieren, seitlich lagern, Entsorgung in
gesonderter
Position 01.03.7 als Abfallschlüssel nach AVV 200201
Menge: 100,000 m2

**01.03.4 Gehölzschnitt Sträucher Auslichtungs-/Verjüngungsschnitt**
STLB-Bau 2021-04 003
Gehölzschnitt an Sträuchern, Auslichtungs- und
Verjüngungsschnitt, Höhe der Gehölze bis 4 m,
Schnittgut auf
der Baustelle lagern.
Menge: 50,000 m2

**01.03.5 Wurzelrückschnitt**
Ausführung nur nach vorheriger Abstimmung mit dem AG
und
der BÜ.

Wurzelrückschnitt Baum laut ZTV-Baumpflege, inkl.
Wundbehandlung und fachgerechte Abdeckung der Wurzeln
Duchmesser über 0,5 bis max. 2 cm, Leistung inkl.
Freilegen
der Wurzel in Handarbeit, anfallende Stoffe seitlich
lagern,
Entsorgung wird gesondert vergütet, inkl.
Materialkosten.
Menge: 20,000 St

**01.03.6 Wurzelstubben ziehen D bis 40 cm**
Wurzelstubben ziehen, Durchmesser der Schnittfläche
bis 50 cm, Entsorgung in gesonderter Position, Fläche
mit
anfallendem Bodenmaterial planieren, Entsorgung in
gesonderter Position als Abfallschlüssel nach AVV
200201.
Menge: 2,000 St

**01.03.7 Abfall AVV200201 laden transportieren entsorgen**
Garten- und Parkabfälle, Abfallschlüssel nach AVV
(Abfallverzeichnis-Verordnung) 200201 biologisch
abbaubare
Abfälle, nicht schadstoffbelastet, nicht gefährlich,
laden, transportieren, entsorgen,
zum Lager/zur Verwertungsanlage nach Wahl des AN,
Vergütung der Entsorgung übernimmt AN,
Mengenermittlung nach Wiegeschein.
Menge: 20,000 t

### Titel 02 510 - Erdbau

#### Bereich 02.01 511 - Herstellung

**02.01.1 Boden lösen lagern**
Boden profilgerecht bis auf die erforderliche
Planumstiefe lösen,
innerhalb der Baustelle transportieren, seitlich
lagern, Haufwerk
bilden, Arbeiten mit Gerät, Abtragtiefe bis 50 cm.

Abtrag Oberboden und Tragschichten sowie Entsorgung in
gesonderten Positionen.
Menge: 195,000 m3

**02.01.2 Zulage Boden lösen von Hand**
Ausführung nur auf ausdrückliche Anweisung des AG /
der BÜ.

Zulage für das Arbeiten der Vorposition als
Handbarbeit im
Baumwurzelbereich, Randbereichen, Gebäudeteilen,
kleinräumigen Teilflächen, etc.
Menge: 20,000 m3

**02.01.3 Grobplanum herstellen**
Grobplanum herstellen, Bearbeitungsfläche unter
Massenausgleich mittels Baumaschinen planieren,
profilgerecht
formen, inkl. Boden innerhalb der Baustelle
transportieren und
höhengerecht wiedereinbauen, unterschiedliche
Ab-/Auftragsdicken bis 80 cm.
Menge: 2000,000 m2

**02.01.4 Zulage für Hügelmodellierung**
Ausführung nur auf ausdrückliche Anweisung des AG /
der BÜ.

Zulage für Hügelmodellierung, Höhe bis 1,0 m,
genaue Lage und Größe in Abstimmung mit AG / der BÜ
Menge: 10,000 m3

**02.01.5 Füllboden liefern einbauen**
Ausführung nur mit schriftlicher Genehmigung und in
Abstimmung mit dem AG und der Bauüberwachung!

Füllboden nach DIN 18300, gesiebt, aus natürlichen,
gebrochenen Gesteinskörnungen 0/8 liefern, lagenweise
und
profilgerecht einbauen, verdichten, Bodengruppe 1 SE
DIN
18196 (enggestufter Sand), nichtbindig, gut
durchlässig,
Arbeiten mit Gerät.

Es gelten die bodenartspezifischen Zuordnungswerte
Z 0 der Tabelle II.1.2-2 (Feststoffgehalte) gemäß LAGA
Anforderungen an die stoffliche Verwertung von
mineralischen
Abfällen: Teil II: Technische Regeln für die
Verwertung 1.2
Bodenmaterial (TR Boden).
Gemäß Ersatzbaustoffverordnung (EBV): BM 0.

Die Nachweiseignung ist unaufgefordert vorzulegen.
Vor Lieferung und Einbau ist eine Freigabe durch die
Bauüberwachung notwendig. Mengenermittlung nach Aufmaß
an der Auftragstelle und Lieferscheinen.
Menge: 40,000 m3

*Hinweis*
Untersuchung der Ausbaustoffe (Böden, mineralische
Bauabfälle und mineralische Nebenprodukte aus
Bauprozessen) gemäß Verfahren nach den
Vollzugshinweisen zur Zuordnung von Abfällen zu den
Abfallarten eines Spiegeleintrages in der
Abfallverzeichnis-Verordnung, vom 18.11.2022:
Mindestuntersuchungsumfang für Boden, Baggergut,
Bauschutt und Gleisschotter siehe Anhang V Tabelle 1.
Schwellenwerte für die Deklaration siehe Anlage IV,
Tabelle 4.
Einstufung in Gefährlichkeit und Nichtgefährlichkeit
und
Festlegung der Abfallart und des Abfallschlüssels
Bei Unterschreitung der Schwellenwerte ist eine
Verwendung
als Ersatzbaustoff möglich.
Bei Überschreitung wird der Stoff als gefährlicher
Abfall
eingestuft und behandelt; Material ist vom Wiedereinbau
ausgeschlossen.
Probenahme nach LAGA PN 98 durch akkreditierte
Prüfstelle, siehe auch Leitfaden zur Probenahme und
Untersuchung von mineralischen Abfällen im Hoch- und
Tiefbau (Runder Tisch Abfallbeprobung
Brandenburg-Berlin).

*Hinweis*
Am 1. August 2023 ist die Ersatzbaustoffverordnung
(ErsatzbaustoffV) sowie die Neufassung der
Bundes-Bodenschutz- und Altlastenverordnung
(Verordnung zur
Einführung einer Ersatzbaustoffverordnung, zur
Neufassung der
Bundes-Bodenschutz- und Altlastenverordnung und zur
Änderung der Deponieverordnung und der
Gewerbeabfallverordnung) in Kraft getreten.

Entsprechend sind bei einer Verwertung von
mineralischen Abfällen
seit diesem Zeitpunkt die Materialwerte nach Anlage 1
der
ErsatzbaustoffV i. V. m. den zulässigen Einbauarten
nach
Anlage 2 bzw. 3 der ErsatzbaustoffV anzuwenden.

Die technischen Regeln der LAGA M20 gelten seit dem
01.08.2023 nicht weiter.

Folgende ergänzende Vorgaben sind im Land Brandenburg
zu
beachten:
Erlass zur Neufassung der Vollzugshinweise zur
Zuordnung
von Abfällen zu den Abfallarten eines Spiegeleintrages
in
der Abfallverzeichnis-Verordnung vom 1. März 2023
(Amtsblatt für Brandenburg, 2023, Nr. 13, ab Seite
243).
Ab sofort sollen mineralische Abfälle bereits an der
Anfallstelle auf Ihre Verwertbarkeit nach den
Regelungen
der ErsatzbaustoffV hin untersucht und bewertet werden.
Hinsichtlich der Zuordnung von Abfällen zu einer
Abfallart
mit Spiegeleintrag in der Abfallverzeichnisverordnung
gilt
der v. g. Erlass.

Gemäß Ersatzbaustoffverordnung (EBV) gilt für die
Einteilung in
Materialwerte folgendes:

Anlage 1, Tabelle 3
Bodenmaterial mit mineralischen Fremdbestandteilen
0 bis 10 Vol.-%
= BM-0 und BM-0*

Anlage 1, Tabelle 3
Bodenmaterial mit mineralischen Fremdbestandteilen
über 10 bis 50 Vol.-%
= BM-F0*, BM-F1, BM-F2, und BM-F3

Anlage 1, Tabelle 1
RC-Baustoff mit mineralischen Fremdbestandteilen
über 50 Vol.-%
= RC-1, RC-2 und RC-3

*Hinweis*
In den jeweiligen Entsorgungspositionen ist
ausschließlich die
Abfallentsorgung, das Be- und Entladen und der
Transport von
der Baustelle zur Verwertungsstelle enthalten.

Die Einhaltung und Gewährleistung der rechtskonformen
Entsorgung gefährlicher und nicht gefährlicher Abfälle
gemäß
KrWG und NachwV ist Vertragsbestandteil.

Es sind Fahrzeuge, Transportmittel und Container zu
stellen, die
einen gesetzeskonformen und gefahrlosen Transport
gewährleisten.
Sämtliche erforderliche Nachweisverfahren und
Gestellungen
von Formularen sind Leistungsbestandteil.
Der AN hat sämtliche Gebühren und Entgelte in seine
Einheitspreise einzukalkulieren. Es erfolgt
grundsätzlich eine
Abrechnung nach Tonnen auf der Grundlage der
vorgelegten
Wiegescheine, wenn es im LV nicht anders ausgewiesen
ist.

Zur Erfüllung der NachwV sind für sämtliche
Entsorgungsleistungen (gefährliche und nicht
gefährliche
Abfälle) Wiegescheine der
Entsorgungsanlagen/AnnahmesteIIen vorzulegen. Die
Wägung
muss auf einer nachweislich geeichten Waage erfolgen.

Die Mindestangaben auf einem Wiegeschein sind:
Gewicht (Brutto, Tara, Netto; kein
gespeicherter mittlerer Tarawert)
Namen des Lieferanten und des Empfängers
Bezeichnung des Wägegutes (Abfallschlüssel)
Kraftahrzeugkennzeichen
Datum und Uhrzeit
fortlaufende Nummer
Unterschriff des Wägers

Zusätzlich zum Wiegeschein sind Transportscheine
beizufügen,
mit folgenden Mindestangaben:
Firmenname, Anschrift, Nr. Abfallerzeuger
Firmenname, Anschrift, Nr. Abfallbeförderer
Firmenname, Anschrift, Nr. Abfallentsorger
Kraftahrzeugkennzeichen Beförderer
Bezeichnung des Transportgutes (Abfallschlüssel)
Nr. Abfalluntersuchungsbericht
Datum und Uhrzeit
fortlaufende Nummer
Bauvorhaben
Transport von
Transport nach/zu
Ladefirma
Menge in m3

**02.01.6 Untersuchung nach § 9 EBV**
Untersuchung nach § 9 EBV,
zur Ermittlung der Materialklasse anhand der
Materialwerte
Anlage 1:
Tabelle 1 (RC-Material)
Tabelle 3 (Bodenmaterial)
Tabelle 4 (Zusätzliche Werte für Boden- und
RC-Material)

Entnahme von Bodenproben aus Haufwerken nach LAGA PN
98 oder in Anlehnung an PN98, Volumen bis max. 500 m3,
das
Analyseergebnis inkl. Festlegung der Materialklasse
gemäß
EBV ist unaufgefordert vorzulegen.

Probenentnahme und Analyse ausschließlich durch ein
akkreditiertes Laber.
Menge: 1,000 St

**02.01.7 Untersuchung nach DepV**
Untersuchung nach Deponieverordnung (DepV), Anhang 3,
Tabelle 2, einschl. Bestimmng Glühverlust.

Entnahme von Bodenproben aus Haufwerken nach LAGA PN
98 oder in Anlehnung an PN98, Volumen bis max. 500 m3,
das
Analyseergebnis inkl. Festlegung der Materialklasse
gemäß
EBV ist unaufgefordert vorzulegen.

Probenentnahme und Analyse ausschließlich durch ein
akkreditiertes Laber.
Menge: 1,000 St

**02.01.8 Untersuchung nach BRME**
Untersuchung nach Baurestmassenerlass (BRME) auf Basis
LAGA.

Entnahme von Bodenproben aus Haufwerken nach LAGA PN
98 oder in Anlehnung an PN98, Volumen bis max. 500 m3,
das
Analyseergebnis inkl. Festlegung der Materialklasse
gemäß
EBV ist unaufgefordert vorzulegen.

Probenentnahme und Analyse ausschließlich durch ein
akkreditiertes Laber.
Menge: 1,000 St

*Hinweis*

**02.01.9 Abfall nicht gefährlich AVV170504 Boden BM-0 oder BM-0***
*** Bezugsbeschreibung
Bau- und Abbruchabfälle, nicht gefährlich,
Abfallschlüssel nach
AVV (Abfallverzeichnis-Verordnung) 170504 Boden/Stein,
nicht schadstoffbelastet, Werte gemäß
Ersatzbaustoffverordnung 2023 sind eingehalten,
Bodenmaterial Klasse BM-0 oder BM-0*, nach EBV 2023,
Anlage 1, Tabelle 3, auf Baustelle lagernd, laden,
transportieren, entsorgen, zum zugelassenem Lager oder
zur
Anlage nach Wahl des AN, Vergütung der Entsorgung
übernimmt AN, Abrechnung nach Wiegescheinen.
Menge: 75,000 t

**02.01.10 Wie vor jedoch Boden BM-F0* oder BM-F1**
*** wie Position 02.01.9
Bodenmaterial Klasse BM-F0* oder BM-F1
nach EBV 2023, Anlage 1, Tabelle 3 und Tabelle 4.
Menge: 215,000 t

**02.01.11 Wie vor jedoch Boden BM-F2 oder BM-F3**
*** wie Position 02.01.9
Bodenmaterial Klasse BM-F2 oder BM-F3
nach EBV 2023, Anlage 1, Tabelle 3 und Tabelle 4.
Menge: 75,000 t

*Hinweis*

**02.01.12 Abfall nicht gefährlich AVV170107 Bauschutt RC-1**
*** Bezugsbeschreibung
Bau- und Abbruchabfälle, nicht gefährlich,
Abfallschlüssel nach
AVV (Abfallverzeichnis-Verordnung) 170107 Gemische aus
Beton, Ziegel, Fliesen und Keramik, schadstoffbelastet
gemäß
Analyse, Zuordnung gemäß Ersatzbaustoffverordnung 2023,
gemischter Bauschutt Klasse RC-1 nach EBV 2023, Anlage
1,
Tabelle 1 und Tabelle 4, auf Baustelle lagernd, laden,
transportieren, entsorgen, zum zugelassenem Lager oder
zur
Anlage nach Wahl des AN, Vergütung der Entsorgung
übernimmt AN, Mengenermittlung nach Wiegescheinen.
Menge: 150,000 t

**02.01.13 Wie vor jedoch Bauschutt RC-2**
*** wie Position 02.01.12
Klasse RC-2
Menge: 55,000 t

**02.01.14 Wie vor jedoch Bauschutt RC-3**
*** wie Position 02.01.12
Klasse RC-3
Menge: 55,000 t

*Hinweis*

**02.01.15 Abfall nicht gefährlich AVV170101 Beton RC-1**
*** Bezugsbeschreibung
Bau- und Abbruchabfälle, nicht gefährlich,
Abfallschlüssel nach
AVV (Abfallverzeichnis-Verordnung) 170101 Beton,
Zuordnung gemäß Ersatzbaustoffverordnung 2023, Klasse
RC-1 nach EBV 2023, Anlage 1, Tabelle 1 und Tabelle 4,
Schadstoffbelastung gemäß Analyse,
auf Baustelle lagernd, laden, mit LKW des AN
transportieren,
entsorgen, zum zugelassenem Lager oder zur Anlage nach
Wahl des AN, Vergütung der Entsorgung übernimmt AN,
Abrechnung nach Wiegescheinen.
Menge: 220,000 t

**02.01.16 Wie vor jedoch Beton RC-2**
*** wie Position 02.01.15
Materialklasse RC-2
Menge: 75,000 t

**02.01.17 Wie vor jedoch Beton RC-3**
*** wie Position 02.01.15
Materialklasse RC-3
Menge: 75,000 t

*Hinweis*

**02.01.18 Abfall nicht gefährlich AVV170201 Holz**
Bau- und Abbruchabfälle, AVV 170201 Bau-/Abbruchabfall
Holz,
nicht schadstoffbelastet, Altholzkategorie A I,
laden, transportieren, entsorgen, zum Lager/zur Anlage
nach
Wahl des AN, Vergütung der Entsorgung übernimmt AN,
Mengenermittlung nach Wiegeschein.
Menge: 0,500 t

**02.01.19 Abfall nicht gefährlich AVV070213 Kunststoffabfälle**
Abfälle, AVV 070213 Kunststoffabfälle,
nicht schadstoffbelastet, auf Baustelle lagernd, laden,
transportieren, entsorgen, zum Lager/zur Anlage nach
Wahl des
AN, Vergütung der Entsorgung übernimmt AN,
Mengenermittlung nach Wiegeschein.
Menge: 1,000 t

**02.01.20 Abfall nicht gefährlich AVV170302 Bitumengemische**
STLB-Bau 2025-10 087
Bau- und Abbruchabfälle, Bitumengemische, Kohlenteer
und
teerhaltige Produkte,
nicht gefährlich, Abfallschlüssel nach AVV
(Abfallverzeichnis-Verordnung) 170302 Bitumengemische,
nicht schadstoffbelastet, ohne Festlegung eines
Zuordnungskriteriums LAGA/DepVO/EBV/RuVA,
auf Baustelle lagernd, laden, mit LKW des AN
transportieren,
entsorgen, max. Gesamtgewicht ohne Beschränkung, zum
zugelassenem Lager oder zur Anlage nach Wahl des AN,
Vergütung der Entsorgung übernimmt AN.
Menge: 0,100 t

**02.01.21 Abfall nicht gefährlich AVV170407 Metalle**
Bau- und Abbruchabfälle, AVV 170407 Metalle, gemischt,
nicht schadstoffbelastet, nicht gefährlich, auf
Baustelle lagernd,
laden, transportieren, entsorgen, zum Lager/zur Anlage
nach
Wahl des AN, Vergütung der Entsorgung übernimmt AN,
Mengenermittlung nach Wiegeschein.
Menge: 0,250 t

### Titel 03 530 - Oberbau, Deckschichten

#### Bereich 03.01 531 - Wege

*Hinweis*
ZUSÄTZLICHE TECHNISCHE VERTRAGSBEDINGUNGEN

PFLASTERARBEITEN:

Grundlage für die Ausführung von Pflasterarbeiten sind
folgende Regelwerke in der jeweils neuesten Fassung:
die allgemeinen Technischen Vertragsbedingungen für
Bauleistungen (ATV) der Verdingungsordnung für
Bauleistungen Teil C (VOB 2009 Teil C)
Allgemeine Regelungen für Bauarbeiten jeder Art  DIN
18299
Straßenbauarbeiten; Pflasterdecken und Plattenbeläge
 DIN 18 318
DIN 18 503 Pflasterklinker, Anforderungen, Prüfung,
Überwachung
Merkblatt für Flächenbefestigungen mit Pflaster und
Plattenbelägen der FGSV
Weiter sind zu beachten:
die Allgemeinen technischen Vorschriften (ATV) der
VOB Teil C
Straßenbauarbeiten, Oberbauschichten ohne
Bindemittel  DIN 18 315
Straßenbauarbeiten; Oberbauschichten mit hydr.
Bindemitteln
Richtlinien für die Standardisierung des Oberbaues von
Verkehrsflächen RStO sowie die bei der FGSV
erarbeiteten Merkblätter:
Zusätzliche Technische Vorschriften und Richtlinien für
Tragschichten im Straßenbau (ZTVT  StB)
Zusätzliche Technische Vorschriften und Richtlinien für
die Ausführung von Bodenbefestigungen und
Bodenverbesserungen im Straßenbau (ZTVV StB)
Zusätzliche Technische Vorschriften und Richtlinien für
Erdarbeiten im Straßenbau (ZTVE  StB)
Richtlinien für die Anlage von Straßen,
Teil: Entwässerung (RAS  Ew)
DIN 18300 Erdarbeiten
Probenahme und Prüfverfahren
Zur Prüfung der Tragfähigkeit des Planums wird der
Plattendruckversuch nach DIN 18134 angewendet
Bestimmung der Proctordichte nach DIN 18127

*Hinweis*
Betonpflasterfläche nach Verlegeplan herstellen.
Das Gesamtraster der Verlegung muss durch vorheriges
Auslegen von Steinreihen ermittelt werden.

*Hinweis*
Gemäß Ersatzbaustoffverordnung (EBV) gelten folgende
Anmerkungen für einzubauende Schottertragschichten
(STS)
und Frostschutzschichten (FSS) aus Recycling-Material
(RC):

Zulässige Materialklasse:
Mineralischer Ersatzbaustoff (MEB) der Klasse RC-1.
Der entsprechende Nachweis mit den eingehaltenen
Grenzwerten der jeweiligen Parameter ist der
Bauüberwachung vor Einbau unaufgefordert vorzulegen.

Dokumentationspflichten des AN:
Es gilt Abschnitt 6, § 25 der EBV
Die Unterlagen sind der Bauüberwachung vor Einbau
unaufgefordert vorzulegen.

Güteüberwachung:
Es gilt Abschnitt 3 der EBV
Eignungsnachweis § 5: Vorlage Prüfzeugnis über den
erbrachten Eignungsnachweis
Fremdüberwachung § 7: Über die durchgeführte
Fremdüberwachung stellt die Überwachungsstelle ein
Prüfzeugnis aus
Die Unterlagen sind der Bauüberwachung vor Einbau
unaufgefordert vorzulegen.

*Hinweis*
Nachweise zu den erreichten Verdichtungsgraden und
Verformungsmodulen sind im Rahmen der Eigenüberwachung
auf Planum und Tragschichten stichprobenhaft und
unaufgefordert vorzulegen.

Zielwert auf dem Planum
von Gehwegen und befahrbaren Flächen:
Verformungsmodul: EV2 > 45 MPa
Verdichtungsgrad: DPr > 97 %
Verhältniswert EV2/EV1: < 2,6

Zielwerte auf der Schottertragschicht (STS)
von Gehwegen:
EV2 > 100 MPa
Verdichtungsgrad: DPr > 98 %
Verhältniswert EV2/EV1: < 2,5

Kontrollprüfungen auf Planum und Tragschicht mittels
statischem Lastplattendruckversuch aus gesonderter
Position
werden nur auf ausdrückliche Anweisung
des AG / der BÜ ausgeführt.

*Hinweis*
Gesamtaufbau Betonsteinpflaster
35 cm gemäß RStO Tafel 6, Zeile 1,
Geh- und Radwege, bestehend aus:
Betonsteinpflaster 8 cm
Bettung 4 cm
STS 23 cm

Gesamtaufbau Asphalt
35 cm gemäß RStO Tafel 6, Zeile 1,
Geh- und Radwege, bestehend aus:
Tragdeckschicht 10 cm
STS 25 cm
Einbau mittels Fertiger und von Hand.

**03.01.1 Planum Abweichung +/-2cm**
STLB-Bau 2018-04 002
Planum herstellen, zulässige Abweichung von der
Sollhöhe +/- 2
cm, Verformungsmodul mind. EV2 45 MPa,Arbeiten mit
Gerät.
Menge: 950,000 m2

**03.01.2 STS Geh-Radweg RC 20-25 cm**
STLB-Bau 2025-10 080
Schottertragschicht ZTV SoB-StB, in Geh- und Radwegen,
Verformungsmodul auf der Oberfläche mind. EV2 100 MPa,
Ungleichförmigkeitszahl U mind. 13, aus
Baustoffgemisch für
Schottertragschicht, rezyklierte Gesteinskörnung
(RC-Baustoff)
TL Gestein, Körnung 0/45, unter Verwendung
mineralischer
Ersatzbaustoffe (MEB) gemäß Ersatzbaustoffverordnung
(EBV),
Schichtdicke über 20 bis 25 cm, Feinanteil Kategorie
UF 3, im
eingebauten Zustand max. 3 % Feinanteile,
wasserdurchlässig,
kf größer gleich 5 x 10 hoch minus 5 m/s, Einbau in
Teilflächen,
abgerechnet wird nach Auftragprofilen, Arbeiten mit
Gerät.
Menge: 200,000 m3

**03.01.3 STS Geh-Radweg Naturstein 20-25 cm**
STLB-Bau 2025-10 080
Schottertragschicht ZTV SoB-StB, in Geh- und Radwegen,
Verformungsmodul auf der Oberfläche mind. EV2 100 MPa,
Ungleichförmigkeitszahl U mind. 13, aus
Baustoffgemisch für
Schottertragschicht, natürliche Gesteinskörnung TL
Gestein,
Körnung 0/32, Schichtdicke über 20 bis 25 cm,
Feinanteil
Kategorie UF 3, im eingebauten Zustand max. 3 %
Feinanteile,
wasserdurchlässig, kf größer gleich 5 x 10 hoch minus
5 m/s,
abgerechnet wird nach Auftragprofilen, Arbeiten mit
Gerät.
Menge: 5,000 m3

**03.01.4 Wurzelsperre**
Wurzelsperre, mit Bahnen aus PE-HD, Dicke 2 mm,
Stöße verschweißen, Höhe 150 cm
gemäß GW 125 "Baumpflanzungen im Bereich von
unterirdischen Versorgungsleitungen",
inkl. Bodenarbeiten (Aushub,
Wiederverfüllen/Verdichten),
Einbau in Teilabschnitten.
Menge: 20,000 m

**03.01.5 Betonbord TB8/25**
*** Bezugsbeschreibung
STLB-Bau 2025-10 080
Bordstein aus Beton, DIN EN 1340, Maße DIN 483, Form TB
8/25, Farbton grau, Witterungswiderstand D,
Abriebwiderstand
I, Biegezugfestigkeit T, Ausführung gemäß FGSV ZTV
Pflaster-StB, mit Fundament und 2-seitiger
Rückenstütze aus
Beton mit einer Zusammensetzung C 16/20 DIN 1045-2,
Bettungsdicke 20 cm, Breite der Rückenstütze 15 cm,
Fugen
offen, mit Bewegungsfugen alle 6 m, Fugenbreite 10 mm,
mit
Gummigranulat-Dehnscheiben,
Erdarbeiten werden gesondert vergütet.
Menge: 440,000 m

**03.01.6 Zulage zur Vorposition Einbau radial**
Zulage zur Vorposition für
Einbau radial mit geraden Steinen.
Menge: 65,000 m

**03.01.7 Herstellung Radius 0,5 m mit Kurvensteinen IB**
*** wie Position 03.01.5
Herstellung Radius 0,5 m mit Kurvensteinen
konkav, Innenbogen, Bogenlänge:
1 x 1,2 m
die Anzahl der benötigten Kurvensteine ist selbständig
zu
ermitteln, Einbaubereiche Sandspielfläche.
Menge: 1,200 m

**03.01.8 Herstellung Radius 1,0 m mit Kurvensteinen IB**
*** wie Position 03.01.5
Herstellung Radius 1,0 m mit Kurvensteinen
konkav, Innenbogen, Bogenlängen:
1 x 1,7 m
1 x 1,5 m
die Anzahl der benötigten Kurvensteine ist selbständig
zu
ermitteln, Einbaubereiche Sandspielfläche.
Menge: 3,200 m

**03.01.9 Herstellung Radius 2,0 m mit Kurvensteinen IB**
*** wie Position 03.01.5
Herstellung Radius 2,0 m mit Kurvensteinen
konkav, Innenbogen, Bogenlängen:
2 x 3,2 m
die Anzahl der benötigten Kurvensteine ist selbständig
zu
ermitteln, Einbaubereiche Sandspielfläche.
Menge: 6,400 m

**03.01.10 Herstellung Radius 3,0 m mit Kurvensteinen IB**
*** wie Position 03.01.5
Herstellung Radius 3,0 m mit Kurvensteinen
konkav, Innenbogen, Bogenlängen:
1 x 5,0 m
1 x 5,2 m
1 x 5,9 m
1 x 6,9 m
die Anzahl der benötigten Kurvensteine ist selbständig
zu
ermitteln, Einbaubereiche Sandspielfläche.
Menge: 23,000 m

**03.01.11 Herstellung Radius 5,0 m mit Kurvensteinen IB**
*** wie Position 03.01.5
Herstellung Radius 5,0 m mit Kurvensteinen
konkav, Innenbogen, Bogenlänge:
1 x 11,0 m
die Anzahl der benötigten Kurvensteine ist selbständig
zu
ermitteln, Einbaubereiche Sandspielfläche.
Menge: 11,000 m

**03.01.12 Herstellung Radius 5,0 m mit Kurvensteinen AB**
*** wie Position 03.01.5
Herstellung Radius 5,0 m mit Kurvensteinen
konvex, Außenbogen, Bogenlänge:
1 x 7,0 m
die Anzahl der benötigten Kurvensteine ist selbständig
zu
ermitteln, Einbaubereiche Sandspielfläche.
Menge: 7,000 m

**03.01.13 Wie vor jedoch TB8/40**
*** wie Position 03.01.5
Form TB 8/40
Menge: 20,000 m

**03.01.14 Betonbord RB15/22 grau Fundament Rückenstütze 2seitig C20/25 D 20cm**
*** Bezugsbeschreibung
STLB-Bau 2023-10 080
Bordstein aus Beton, DIN EN 1340, Maße DIN 483, Form RB
15/22, Farbton grau, Witterungswiderstand D,
Abriebwiderstand I, Biegezugfestigkeit T, mit
Fundament und
2-seitiger Rückenstütze aus Beton mit einer
Zusammensetzung C 20/25 DIN EN 206 und DIN 1045-2,
Bettungsdicke 20 cm, Breite der Rückenstütze 15 cm, mit
Bewegungsfuge alle 6 m, Fugenbreite 10 mm, mit
Gummigranulat-Dehnscheiben.
Menge: 15,000 m

**03.01.15 Wie vor jedoch Radius 2,0 m Innenbogen**
*** wie Position 03.01.14
Herstellung Radius 2,0 m mit Kurvensteinen
konkav, Innenbogen, Bogenlängen:
1 x 31,20 m (Vollkreis)
2 x 6,24 m (Vollkreis)
8 x 3,15 m
die Anzahl der benötigten Kurvensteine ist selbständig
zu
ermitteln.
Menge: 70,000 m

**03.01.16 Wie vor jedoch Radius 2,0 m Außenbogen**
*** wie Position 03.01.14
Herstellung Radius 2,0 m mit Kurvensteinen
konvex, Außenbogen, Bogenlängen:
4 x 3,15 m
die Anzahl der benötigten Kurvensteine ist selbständig
zu
ermitteln.
Menge: 13,000 m

**03.01.17 Betonsteinpflaster L/B/H 160/120/80 mm**
*** Grundposition ZZ 001.0
Pflasterdecke gemäß ZTV Pflaster-StB, DIN 18318 und
Verlegeplan herstellen, aus Betonsteinpflaster, gemäß
DIN EN 1339, TL Pflaster-StB, ungebundene Bauweise,
Tragschicht wird gesondert vergütet,
mit folgenden Eigenschaften:
Achsmaß L/B 160/120 mm
Dicke 80 mm
max. Differenzen K, gefaste Kanten
Oberfläche: glatt (Cassero)
Farbton Gelb, Beige, Sand, z. B. ST2100, Festlegung
nach
Bemusterung in gesonderter Pos.
Verlegung im Halbverband, in Geh- und Radwegen
Bettung aus Baustoffgemisch Körnung 0/4 aus natürlichen
gebrochenen Gesteinskörnungen
(Brechsand-Splitt-Gemisch), Dicke 3 bis 5 cm,
Baustoffgemisch für Fugen, Körnung 0/5 aus natürlichen
gebrochenen Gesteinskörnungen
(Brechsand-Splitt-Gemisch) einbringen,
inkl. Herstellung von Passschnitten

Produkt der Planung:
Rainplus-LP-R40-System16
Lithonplus GmbH & Co. KG
Zentrale Lingenfeld:
Karl-Lösch- Straße 3
67360 Lingenfeld
Telefon 06344/949-0
E-Mail info@lithonplus.de

Oder gleichwertig

Angebotenes Fabrikat des Bieters:

Hersteller/Lieferant:

'.........'
Produkt:

'.........'

Die Gleichwertigkeit von Alternativprodukten ist u. a.
durch
Vorlage von Datenblättern und Fotos im Rahmen der
Angebotsabgabe nachzuweisen.
Menge: 710,000 m2

**03.01.18 Asphalttragdeckschicht Bk0,3 AC16TD Bindem. 70/100 D 10cm mit Fertiger**
*** Wahlposition ZZ 001.1
STLB-Bau 2025-10 080
Asphalttragdeckschicht, Belastungsklasse RStO 12/24
Bk0,3,
Mischgutart AC 16 TD, rezyklierte Gesteinskörnung
(RC-Baustoff) TL Gestein, rezyklierte Gesteinskörnung
Typ 1,
unter Verwendung mineralischer Ersatzbaustoffe (MEB)
gemäß
Ersatzbaustoffverordnung (EBV), Bindemittel
Straßenbaubitumen 70/100 TL Bitumen-StB und DIN EN
12591,
Hohlraumgehalt 1 bis 3 Vol.-% Schichtdicke 10 cm,
Einbaudicke
gemäß TPD-StB durch Messen an Bohrkernen, die Kosten
für
die Entnahme der Bohrkerne und das Schließen der
Bohrlöcher
werden nicht gesondert vergütet, Einbau mit Fertiger.
Menge: 620,000 m2

**03.01.19 Zulage Einbau von Hand**
*** Bedarfsposition ohne GB
Zulage zur Vorposition für Einbau von Hand, wie z. B.:
kleinräumige Teilbereiche
schmale Wege
Wegeausrundungen
Anschlussbereiche
Menge: 90,000 m2

**03.01.20 Wegeränder Bestand schützen**
*** Bedarfsposition ohne GB
Wegeränder/Anschlussbreiche Bestand wie Borde, Rinnen,
Stahlband, Pflaster etc. abkleben und wieder freilegen.
Sämtliches Material von der Baustelle entfernen und der
fachgerechten Verwertung nach Wahl des AN zuführen.
Menge: 60,000 m

**03.01.21 Fuge herstellen ausräumen Tragdeckschicht B 10mm T 100mm**
*** Bedarfsposition ohne GB
Fuge ZTV Fug-StB in Asphaltschicht nachträglich mit
zwangsgeführtem Fugenschneider herstellen und
ausräumen,
Ausführung in der Tragdeckschicht, an Borden,
Anschlüssen
und Straßeneinbauten, Fugenbreite 10 mm,
Fugentiefe 100 mm.
Menge: 75,000 m

**03.01.22 Fuge füllen Bit.-vergussmasse B 10mm T 100mm**
*** Bedarfsposition ohne GB
Fuge ZTV Fug-StB in Asphalttragdeckschicht, Fugenspalt
säubern und trocknen, Fugenwandung mit
Voranstrichmittel
vorbehandeln, Fugenraum randüberdeckend in 2 mm Dicke
schließen und mit vorbituminiertem Sand, Körnung 1/3
abstreuen, mit Bitumenvergussmasse TL Fug-StB füllen,
Fugenbreite 10 mm, Fugentiefe 100 mm.
Menge: 75,000 m

**03.01.23 Durchführung einer Bemusterung**
Durchführung einer Bemusterung, bestehend aus jeweils
4 Stk.
Pflastersteinen der Pos. 03.01.17, im Originalformat:
16/12/8
cm, Oberfläche: glatt (Cassero), Farbton ST2100 und
mind. 2 weiteren Farben im Bereich Gelb, Beige, Sand,
Zeitpunkt: spätestens zur Bauanlaufberatung
Menge: 1,000 St

**03.01.24 Flächen- und Linienmarkierung**
*** Bezugsbeschreibung
Markierung mit Farbe auf Betonsteinpflaster bzw.
Asphalt
herstellen: Flächen und Linien.
Inkl. Abkleben und Herstellung von Schablonen sowie
Oberflächenvorbereitung:
Sicherstellung, dass die Oberflächen sauber, trocken
und frei
von jeglichem losen Material sind.
Entfernung von jeglichen Verunreinigungen,
einschließlich
Dreck, Öl, Zementschleier und leichten bis mittleren
Fettablagerungen.
Farbe: Weiß oder Blau in Abstimmung mit AG/BÜ,
Ausführung in Teilbereichen.
Menge: 10,000 m2

**03.01.25 Wie vor jedoch Zahlen, Buchstaben, Pfeilsymbole**
*** wie Position 03.01.24
Zahlen, Buchstaben, Pfeilsymbole,
unterschiedliche Größe bis max. 75 x 75 cm
Menge: 22,000 St

**03.01.26 Mosaikpflaster 4/6 cm**
Kleinteilige Anschlussbereiche mit Mosaikpflaster 4/6
cm
herstellen, gemäß ZTV Pflaster-StB, aus Natursteinen
DIN EN
1342, ungebundene Bauweise, quadratisch,
Streifenbreite mind.
3-zeilig, Material: Granit, Farbe: grau, an
Schachtabdeckung,
eckig, rund, Einbauten, Ausstattungsgegenstände,
verlegen in
Reihe, Halbverband oder Passe, auf STS aus gesonderter
Position, Bettung und Fugen aus Baustoffgemisch
Körnung 0/5
aus natürlichen gebrochenen Gesteinskörnungen
(Brechsand-Splitt-Gemisch), Dicke 4 +/-1 cm,
Fugenbreite 3 bis
5 mm, Ausführung in Teilflächen.
Menge: 5,000 m2

**03.01.27 Kleinsteinpflaster 8/11 cm ungebundene Bauweise**
Pflasterdecke herstellen,
ZTV Pflaster-StB, aus Natursteinen DIN EN 1342,
ungebundene Bauweise, Format 8/11 cm,
Granit, Farbe grau, Oberfläche spaltrauh,
unterer Erwartungswert der Druckfestigkeit 150 MPa,
Rutschwiderstand PSRV (nass) 55,
Wasseraufnahme kleiner 1,1 %,
Dauerhaftigkeit gegen Frost-Tau-Wechsel: Änderung der
Biegezugfestigkeit nach Frost-Tau-Wechseln 15 %,
verlegen in Passe, Tragschicht wird gesondert vergütet,
inkl. umlaufend Läuferreihe Länge ca. 37 m.

Bettung:
Dicke der Bettung 4 cm +/-1 cm,
Baustoffgemisch Körnung 0/5 aus natürlichen gebrochenen
Gesteinskörnungen (Brechsand-Splitt-Gemisch),
Eigenschaften gemäß ATV DIN 18318 und TL Pflaster-StB

Fugen:
Fugenbreite max. 10 mm,
Splitt Körnung 1/3 aus natürlichen
doppelt gebrochenen Gesteinskörnungen,
Eigenschaften gemäß ATV DIN 18318 und TL Pflaster-StB
Menge: 18,000 m2

#### Bereich 03.02 536 - Spielplatzflächen

**03.02.1 Filtervlies**
Filtervlies liefern und gemäß Einbaurichtlinien des
Herstellers
sowie den Empfehlungen der FGSV (Merkblatt für die
Anwendungen von Geotextilien und Geogittern im Erdbau
des
Straßenbaus) als filterstabile Trennschicht zwischen
Spielsand,
Pos. 03.02.2 und Planum des anstehenden Bodens an den
Stoßstellen mit ausreichender Überlappung ca. 20 cm
einbauen, Abrechnung: Fläche in der Aufsicht inkl.
Überlappung, Material: Polypropylen, Gewicht: mind.
200 g/m²,
Geotextilrobustheitsklasse: mind. GRK 3.
Menge: 200,000 m2

**03.02.2 Fallschutzbelag Sand 0,2/2 D 40cm**
STLB-Bau 2025-10 003
Fallschutzbelag DIN EN 1176-1 aus Sand Körnung 0,2/2,
Schichtdicke 40 cm.
Menge: 200,000 m2

### Titel 04 540 - Baukonstruktionen

#### Bereich 04.01 544 - Rampen, Treppen, Tribünen

**04.01.1 Planum Abweichung +/-2cm**
STLB-Bau 2023-10 002
Planum herstellen, zulässige Abweichung von der
Sollhöhe +/-
2 cm, Verformungsmodul mind. EV2 45 MPa, Arbeiten mit
Gerät.
Menge: 35,000 m2

**04.01.2 STS DPr1,03 EV2 100MPa 0/32**
Schottertragschicht ZTV SoB-StB,
Verdichtungsgrad mind. DPr 1,0,
Verformungsmodul auf der Oberfläche mind. EV2 100 MPa,
aus Baustoffgemisch für Schottertragschicht, als
RC-Baustoff
zugelassen, Körnung 0/32, unterschiedliche Breite und
Dicke.

Der Hinweistext
Einbau von mineralischen Ersatzbaustoffen (MEB)
ist zu beachten.
Menge: 15,000 m3

**04.01.3 Ortbeton Streifenfundament inkl. Mörtelbett**
Ortbeton Streifenfundament, obere Betonfläche
waagerecht,
aus unbewehrtem Beton, Normalbeton C 20/25 DIN EN 206,
DIN 1045-2, rezyklierte Gesteinskörnung möglich,

Mörtelbett herstellen,
MG III, zwischen Fundament und Betonfertigteil,
unterschiedliche Breite,
Dicke bis 5 cm.
Menge: 8,000 m3

*Hinweis*
Vor Herstellung/Einbau
Vorlage Statik/Prüfstatik sowie Werkplanung zur
Freigabe.

*Hinweis*

**04.01.4 Einfassung Typ A**
*** Bezugsbeschreibung
Betonfertigteil Einfassung liefern und einbauen,
gemäß DIN EN 206, DIN 1045-2, DIN 18500,
bestehend aus/mit folgenden Eigenschaften:
Stahlbetonfertigteil, bewehrt
Festigkeitsklasse mind. C 30/37, XC4, XF1
Länge 149,50 cm (Rastermaß = 150 cm)
Höhe 53,0 cm
Tiefe 90,0 cm
Sichtflächen mind. in Sichtbetonklasse 3, gemäß
"Merkblatt
über Sichtbetonflächen von Fertigteilen aus Beton und
Stahlbeton" der Fachvereinigung Deutscher
Betonfertigteilbau e.V.
Farbe hellgrau
Sichtseiten: Ober-, Vorder- und Stirnseiten
2 cm Radius an Vorderkante oben
Restliche Sichtkanten gefast max. 5mm mittels
Silikonprofil
ohne sichtbare Anschlagösen / Transporthülsen

Bezeichnung Typ A, siehe Detail D_7 und D_8,
Fertigteile engfugig einbauen mit 5 mm Fuge,
Einbauhöhe ca. 48 cm, Einbindetiefe ca. 5 cm.

Einschließlich Erdarbeiten,
der Aushub ist auf einem Haufwerk innerhalb der
Baustelle zu
lagern, Enstsorgung in gesonderter Position.
Fundament wird gesondert vergütet.

Vorlage Werkplanung zur Prüfung und Freigabe durch die
Bauüberwachung.

Die Einbau- und Versetzrichtlinien des Herstellers
sind zu
beachten. Die Elemente sind mit geeignetem Gerät
(Versetzzange, Vakuumgerät) ohne Versetzspuren
einzubauen;
an den Fugen sind durch geeignete Schutzmaßnahmen
Abplatzungen zu vermeiden.
Menge: 1,000 St

**04.01.5 Wie vor jedoch Typ B**
*** wie Position 04.01.4
Bezeichnung Typ B,
inkl. Aussparung für oberflächenbündigen Einbau einer
Sitzauflage aus Holz,
Abmessung Aussparung:
Breite 131,0 cm
Tiefe 70,2 cm
Höhe 6,5 cm
Einbauhöhe und Einbindetiefe variierend,
Herstellung Holzauflage in gesonderter Position,
Freigabe der Werkplanung nur in Verbindung mit der
Vorlage
der Werkplanung für die Holzauflage.
Menge: 3,000 St

**04.01.6 Wie vor jedoch Typ C**
*** wie Position 04.01.4
Bezeichnung Typ C
Radiales Element
Länge 149,30 cm
Bogenlänge außen 149,50 cm
Bogenlänge innen 132,60 cm
Radius außen 800 cm
Radius innen 710 cm
Einbauhöhe und Einbindetiefe variierend.
Menge: 6,000 St

**04.01.7 Zulage zu den Betonfertigteilen Typ A bis C**
Zulage zu den Betonfertigteilen
Einfassung Typ A, Typ B und Typ C:
Sichtbare Oberflächen abgesäuert.
Menge: 10,000 St

**04.01.8 Sitzauflage für Betonfertigteil Typ B**
Sitzauflage liefern und auf Betonfertigteil Typ B,
Pos. 04.01.5
einbauen, mit folgenden Eigenschaften:
Gesamtabmessungen:
Länge 130,0 cm x Tiefe 69,7 cm x Höhe 6,5 cm
8 Stk. Deckbretter:
Verschraubung von unten mit U-Profil,
Fugen 0,5 cm,
Länge 130,0 cm
Höhe: 3,5 cm
Breite: 7,3 cm
1 Stk. Deckbrett an Vorderkante
Länge 130,0 cm
Höhe 3,5 - 6,0 cm, ausgeklinkt damit Unterkonstruktion
nicht
sichtbar ist,
Breite: 7,3 cm
Radius 2 cm an Vorderkante
U-Profil als Auflager für die Deckbretter,
Stahl verzinkt, 3 Stk. im Abstand von ca. 60 cm,
Abmessungen 5,0 x 3,0 x 65 cm,
verschraubt von oben durch kreisrunde Holzaussparung
mit Betonfertigteil, Schrauben 6 Stk., Länge nach stat.
Erfordernis.

Holz: Douglasie,
Oberfläche: glatt, gehobelt,
Kanten gefast, Mikrofasen ca. 3mm,
inkl. Holzschutzimprägnierung oder Holzöl farblos.

Inkl. Vorlage Werkplanung zur Prüfung und Freigabe
durch die
Bauüberwachung.
Freigabe der Werkplanung nur in Verbindung mit der
Vorlage
der Werkplanung für das Betonfertigteil Typ B.
Menge: 3,000 St

*Hinweis*

**04.01.9 Einfassung Typ D**
*** Bezugsbeschreibung
Betonfertigteil Einfassung liefern und einbauen,
gemäß DIN EN 206, DIN 1045-2, DIN 18500,
bestehend aus/mit folgenden Eigenschaften:
Stahlbetonfertigteil, bewehrt
Festigkeitsklasse mind. C 30/37, XC4, XF1
Länge 234,50 cm (Rastermaß = 235 cm)
Höhe 47,0 cm
Tiefe konisch oben 38,5 bis unten 33,5 cm
Sichtflächen mind. in Sichtbetonklasse 3, gemäß
"Merkblatt
über Sichtbetonflächen von Fertigteilen aus Beton und
Stahlbeton" der Fachvereinigung Deutscher
Betonfertigteilbau e.V.
Farbe hellgrau
Sichtseiten: Ober-, Vorder- und Rückseite
2 cm Radius an Vorder- und Hinterkante oben
Restliche Sichtkanten gefast max. 5mm mittels
Silikonprofil
ohne sichtbare Anschlagösen / Transporthülsen

Bezeichnung Typ D, siehe Detail D_6,
Fertigteile engfugig einbauen mit 5 mm Fuge,
Einbauhöhe und Einbindetiefe variierend.

Einschließlich Erdarbeiten,
der Aushub ist auf einem Haufwerk innerhalb der
Baustelle zu
lagern, Enstsorgung in gesonderter Position.
Fundament wird gesondert vergütet.

Vorlage Werkplanung zur Prüfung und Freigabe durch die
Bauüberwachung.

Die Einbau- und Versetzrichtlinien des Herstellers
sind zu
beachten. Die Elemente sind mit geeignetem Gerät
(Versetzzange, Vakuumgerät) ohne Versetzspuren
einzubauen;
an den Fugen sind durch geeignete Schutzmaßnahmen
Abplatzungen zu vermeiden.
Menge: 2,000 St

**04.01.10 Wie vor jedoch Typ E**
*** wie Position 04.01.9
Bezeichnung Typ E
Radiales Element
Länge 197,6 cm
Bogenlänge außen 200,0 cm
Bogenlänge innen 179,2 cm
Radius außen 370 cm
Radius innen 331,5 cm
Einbauhöhe und Einbindetiefe variierend.
Menge: 4,000 St

**04.01.11 Wie vor jedoch Typ F**
*** wie Position 04.01.9
Bezeichnung Typ F
Radiales Element
Länge 166,15 cm
Bogenlänge außen 167,6 cm
Bogenlänge innen 145,1 cm
Radius außen 370 cm
Radius innen 331,5 cm
Sichtseiten: Ober-, Vorder- und
Rückseite sowie eine Stirnseite rechts,
Einbauhöhe und Einbindetiefe variierend.
Menge: 1,000 St

**04.01.12 Wie vor jedoch Typ G**
*** wie Position 04.01.9
Bezeichnung Typ G
Radiales Element
Länge 99,73 cm
Bogenlänge außen 100,0 cm
Bogenlänge innen 85,1 cm
Radius außen 370 cm
Radius innen 331,5 cm
Sichtseiten: Ober-, Vorder- und
Rückseite sowie eine Stirnseite links,
Einbauhöhe und Einbindetiefe variierend.
Menge: 1,000 St

**04.01.13 Wie vor jedoch Typ H**
*** wie Position 04.01.9
Bezeichnung Typ H
Länge 199,5 cm (Rastermaß = 200 cm)
Höhe 40,5 cm
Einbauhöhe und Einbindetiefe variierend,
Herstellung Holzauflage in gesonderter Position,
Freigabe der Werkplanung nur in Verbindung mit der
Vorlage
der Werkplanung für die Holzauflage.
Menge: 7,000 St

**04.01.14 Sitzauflage für Betonfertigteil Typ H**
Sitzauflage liefern und auf Betonfertigteil Typ H,
Pos. 04.01.13
einbauen, mit folgenden Eigenschaften:
Gesamtabmessungen:
Länge 99,5 cm x Tiefe 38,5 cm x Höhe 6,5 cm
3 Stk. Deckbretter:
Verschraubung von unten mit U-Profil,
Fugen 0,5 cm,
Länge 99,5 cm
Höhe: 3,5 cm
Breite: 7,3 cm
2 Stk. Deckbrett an Vorder und Hinterseite
Länge 99,5 cm
Höhe 3,5 - 6,0 cm, ausgeklinkt damit Unterkonstruktion
nicht
sichtbar ist,
Breite: 7,3 cm
Radius 2 cm an Vorderkante
U-Profil als Auflager für die Deckbretter,
Stahl verzinkt, 3 Stk. im Abstand von ca. 45 cm,
Abmessungen 5,0 x 3,0 x 31,5 cm,
verschraubt von oben durch kreisrunde Holzaussparung
mit Betonfertigteil, Schrauben 6 Stk., Länge nach stat.
Erfordernis.

Holz: Douglasie,
Oberfläche: glatt, gehobelt,
Kanten gefast, Mikrofasen ca. 3mm,
inkl. Holzschutzimprägnierung oder Holzöl farblos.

Inkl. Vorlage Werkplanung zur Prüfung und Freigabe
durch die
Bauüberwachung.
Freigabe der Werkplanung nur in Verbindung mit der
Vorlage
der Werkplanung für das Betonfertigteil Typ H.
Einbau 2 Stk. Sitzauflagen nebeneinander auf 1 Stk.
Betonfertigteil Typ H.
Menge: 14,000 St

**04.01.15 Zulage zu den Betonfertigteilen Typ D bis H**
Zulage zu den Betonfertigteilen
Einfassung Typ D bis H:
Sichtbare Oberflächen abgesäuert.
Menge: 15,000 St

*Hinweis*

**04.01.16 Treppenstufe T1**
*** Bezugsbeschreibung
Blockstufe als Betonfertigteil liefern und einbauen,
zur
Herstellung einer Treppenanlage, gemäß DIN EN 206, DIN
1045-2, DIN 18500, mit folgenden Eigenschaften:
Stahlbetonfertigteil, bewehrt
Festigkeitsklasse mind. C 30/37, XC4, XF1
Länge 149,50 cm (Rastermaß = 150 cm)
Höhe 21,0 cm
Tiefe 30,0 cm
Sichtflächen mind. in Sichtbetonklasse 3, gemäß
"Merkblatt
über Sichtbetonflächen von Fertigteilen aus Beton und
Stahlbeton" der Fachvereinigung Deutscher
Betonfertigteilbau e.V.
Farbe hellgrau
Sichtkanten gefast max. 5mm
ohne sichtbare Anschlagösen / Transporthülsen
Einbau hintereinander,
Steighöhe 16 cm
inkl. Kontraststreifen, Anthrazit, 149,5 x 4,0 x 8,0 cm

Fertigteile engfugig einbauen, Fundament wird gesondert
vergütet, Bezeichnung T1, siehe Detail D7 und D_8.

Einschließlich Erdarbeiten,
der Aushub ist auf einem Haufwerk innerhalb der
Baustelle zu
lagern, Enstsorgung in gesonderter Position.

Inkl. Vorlage Typenstatik sowie Werkplanung zur
Prüfung und
Freigabe durch die Bauüberwachung.

Die Einbau- und Versetzrichtlinien des Herstellers
sind zu
beachten. Die Winkelstützelemente sind mit geeignetem
Gerät
(Versetzzange, Vakuumgerät) ohne Versetzspuren
einzubauen;
an den Fugen sind durch geeignete Schutzmaßnahmen
Abplatzungen zu vermeiden.
Menge: 4,000 St

**04.01.17 Wie vor jedoch T2**
*** wie Position 04.01.16
Bezeichnung T2,
ohne Kontraststreifen
Menge: 2,000 St

**04.01.18 Zulage zu den Betonfertigteilen Typ T1 und T2**
Zulage zu den Betonfertigteilen
Einfassung Typ T1 und T2:
Sichtbare Oberflächen abgesäuert.
Menge: 6,000 St

### Titel 05 560 - Einbauten in Außenanlagen

#### Bereich 05.01 561 - Allgemeine Einbauten

**05.01.1 Schaukel Wiedereinbau**
Schaukel Pos. 01.01.6
seitlich lagernd, innerhalb der Baustelle
transportieren, wieder
einbauen in Fläche aus Fallschutzsand, genaue
Bestimmung
der Lage in Abstimmung mit AG/BÜ,
bestehend aus 4 Standpfosten und 1 Querbalken,
Material Stahl verzinkt, 1 Schaukelkorb,
Abmessungen:
Breite ca. 3 m,
Höhe ca. 3 m,
Länge ca. 2,50 m,
in 4 Punktfundamenten aus unbewehrtem Beton,
Normalbeton C 20/25 DIN EN 206, DIN 1045-2,
gemäß stat. Erfordernis, Oberkanten abgeschrägt.

Einschließlich Ausschachtung sämtlicher
Fundamentlöcher, der
Aushub ist auf einem Haufwerk innerhalb der Baustelle
zu
lagern, mit verdrängten Boden verfüllen und verdichten,
Entsorgung Ausub in gesonderter Position.
Menge: 1,000 St

**05.01.2 Schaukel**
Schaukel liefern, montieren und in Fläche aus
Fallschutzsand
einbauen, Maße L x B x H:  362 x 246 x 281 cm,
Spielkapazität (Nutzer): 2
Empfohlenes Alter: 2+
Standpfosten aus Robinie, mit einer speziell
pigmentieren Farbe
behandelt, das für den Erhalt der natürlichen
Holzfarbe sorgt,
tiefenverankert ohne Pfostenschuhe,
Querbalken aus Stahl feuerverzinkt, ohne
Farbbeschichtung,
Schaukelaufhängungen aus UV-beständigem Nylon,
Gehäuse mit integrierten dauergeschmierten Kugellagern,
höhenverstellbare Ketten mit Edelstahl-Haken,
diebstahlgesichert, Anti-Überschlag-Aufhängung/Gehäuse,
2 Stk. Schaukelsitze aus Kunststoff mit
Gummibeschichtung,

Sämtliche Zertifikate, Prüfzeugnisse, bauaufsichtlichen
Zulassungen und Konformitätsnachweise für alle Teile
sind
vorzulegen, Erfüllung der Anforderungen nach DIN EN
1176.

Inkl. Betoneinzelfundamente aus unbewehrtem Beton,
Normalbeton C 16/20 DIN EN 206, DIN 1045-2,
gemäß Herstellerangabe bzw. stat. Erfordernis,
Oberkanten
abgeschrägt, Gesamtbedarf ca. 0,35 m3.

Einschließlich Ausschachtung sämtlicher
Fundamentlöcher,
der Aushub ist auf einem Haufwerk innerhalb der
Baustelle zu
lagern, mit verdrängten Boden verfüllen und verdichten,
Entsorgung Ausub in gesonderter Position.

Inkl. sämtlicher Befestigungsmittel, Frachtkosten,
Mautgebühren und Abladung.

Produkt der Planung:
Doppelschaukel
NRO917
KOMPAN GmbH
Raiffeisenstraße 13
24941 Flensburg
Telefon: 0461-77306-0
E-Mail: kontakt@kompan.com

Oder gleichwertig

Angebotenes Fabrikat des Bieters:

Hersteller/Lieferant:

'.........'
Produkt:

'.........'

Die Gleichwertigkeit von Alternativprodukten ist u. a.
durch
Vorlage von Datenblättern und Fotos im Rahmen der
Angebotsabgabe nachzuweisen.
Menge: 1,000 St

**05.01.3 Seilnetz-Pyramide**
Seilnetz-Pyramide liefern, montieren und in Fläche aus
Fallschutzsand einbauen, Maße L x B x H:  794 x 794 x
546 cm,
Spielkapazität (Nutzer): 30
Empfohlenes Alter: 5+
Standpfosten in der Mitte aus Stahl feuerverzinkt, ohne
Farbbeschichtung, Seile aus UV-stabilisierten
PES-Litzen mit
innerer Stahlseilverstärkung, Corocord-S-Klemmen als
universale Verbindungselemente aus rostfreiem
Edelstahl mit
einem Durchmesser von 8 mm.

Sämtliche Zertifikate, Prüfzeugnisse, bauaufsichtlichen
Zulassungen und Konformitätsnachweise für alle Teile
sind
vorzulegen, Erfüllung der Anforderungen nach DIN EN
1176.

Inkl. Betoneinzelfundamente aus unbewehrtem Beton,
Normalbeton C16/20 DIN EN 206, DIN 1045-2,
gemäß Herstellerangabe bzw. stat. Erfordernis,
Oberkanten
abgeschrägt, Gesamtbedarf ca. 4,1 m3.

Einschließlich Ausschachtung sämtlicher
Fundamentlöcher,
der Aushub ist auf einem Haufwerk innerhalb der
Baustelle zu
lagern, mit verdrängten Boden verfüllen und verdichten,
Entsorgung Ausub in gesonderter Position.

Inkl. sämtlicher Befestigungsmittel, Frachtkosten,
Mautgebühren und Abladung.

Produkt der Planung:
Makro-Seilzirkus
CRP302001
KOMPAN GmbH
Raiffeisenstraße 13
24941 Flensburg
Telefon: 0461-77306-0
E-Mail: kontakt@kompan.com

Oder gleichwertig

Angebotenes Fabrikat des Bieters:

Hersteller/Lieferant:

'.........'
Produkt:

'.........'

Die Gleichwertigkeit von Alternativprodukten ist u. a.
durch
Vorlage von Datenblättern und Fotos im Rahmen der
Angebotsabgabe nachzuweisen.
Menge: 1,000 St

**05.01.4 Tankstelle**
*** Bedarfsposition ohne GB
Tankstelle liefern, montieren und einbauen,
Maße L x B x H:  200 x 81 x 221 cm,
Spielkapazität (Nutzer): 2
Empfohlenes Alter: 2+
bestehend aus Dach mit zwei Pfosten sowie zwei Pfosten
als
Zapfsäulen, Standpfosten aus Robinie, mit einer
speziell
pigmentieren Farbe behandelt, das für den Erhalt der
natürlichen Holzfarbe sorgt, tiefenverankert ohne
Pfostenschuhe, Zapfpistole aus Seilen aus
UV-beständigen PA
sowie Edelstahl.

Sämtliche Zertifikate, Prüfzeugnisse, bauaufsichtlichen
Zulassungen und Konformitätsnachweise für alle Teile
sind
vorzulegen, Erfüllung der Anforderungen nach DIN EN
1176.

Einschließlich Ausschachtung sämtlicher
Fundamentlöcher,
der Aushub ist auf einem Haufwerk innerhalb der
Baustelle zu
lagern, mit verdrängten Boden verfüllen und verdichten,
Entsorgung Ausub in gesonderter Position.

Inkl. sämtlicher Befestigungsmittel, Frachtkosten,
Mautgebühren und Abladung.

Produkt der Planung:
Tanstelle mit 2 Zapfstellen
NRO513
KOMPAN GmbH
Raiffeisenstraße 13
24941 Flensburg
Telefon: 0461-77306-0
E-Mail: kontakt@kompan.com

Oder gleichwertig

Angebotenes Fabrikat des Bieters:

Hersteller/Lieferant:

'.........'
Produkt:

'.........'

Die Gleichwertigkeit von Alternativprodukten ist u. a.
durch
Vorlage von Datenblättern und Fotos im Rahmen der
Angebotsabgabe nachzuweisen.
Menge: 1,000 St

**05.01.5 Bank-Tisch-Kombination**
*** Bezugsbeschreibung
Bank-Tisch-Kombination, bestehend aus Tisch mit zwei
Hockerbänken liefern, gemäß Herstellerangabe
montieren, inkl.
Verankerung im Boden, Gestell aus verschweißter
Stahlrohrkonstruktion, Durchmesser 42 mm,
feuerverzinkt,
Farbbeschichtung in RAL 1023 Verkehrsgelb,
Belattung: Tisch und Hockerbänke aus Nordischer Kiefer,
leinölimprägniert,
Sitzhöhe: 43,5 cm
Sitz- / Tischlänge 180 cm
Höhe Tisch 73,5 cm
Gesamttiefe 145 cm
inkl. Bodenverankerung zum einbetonieren für die
unterirdische
Befestigung, Aufstellung mittig in Pflasterfläche,
genauer
Standort in Abstimmung mit AG/BÜ.

Inkl. Betoneinzelfundamente aus unbewehrtem Beton,
Normalbeton C 16/20 DIN EN 206, DIN 1045-2,
gemäß Herstellerangabe bzw. stat. Erfordernis,
Oberkanten
abgeschrägt.

Einschließlich Ausschachtung sämtlicher
Fundamentlöcher,
der Aushub ist auf einem Haufwerk innerhalb der
Baustelle zu
lagern, mit verdrängten Boden verfüllen und verdichten,
Entsorgung Ausub in gesonderter Position.

Inkl. sämtlicher Befestigungsmittel, Frachtkosten,
Mautgebühren und Abladung.

Produkt der Planung:
Berg
Vestre GmbH
Oranienburger Straße 27
10117 Berlin
Telefon: 030-40741795
E-Mail: de@vestre.com

Oder gleichwertig
Angebotenes Fabrikat des Bieters:

Hersteller/Lieferant:

'.........'

Produkt:

'.........'

Die Gleichwertigkeit von Alternativprodukten ist u. a.
durch
Vorlage von Datenblättern und Fotos im Rahmen der
Angebotsabgabe nachzuweisen.
Menge: 2,000 St

**05.01.6 Wie vor jedoch freie Aufstellung**
*** wie Position 05.01.5
Ohne Bodenverankerung, ohne Erdarbeiten ohne
Fundamente,
zur freien Aufstellung im Gelände
Menge: 1,000 St

**05.01.7 Liegebank**
Liegebank freistehend liefern, gemäß Herstellerangabe
montieren, Stahlteile feuerverzinkt,
Farbbeschichtung in RAL 1023 Verkehrsgelb,
Holzteile aus Nordischer Kiefer, leinölimprägniert,
Abmessungen:
Breite 1356 mm,
Länge 1451 mm,
Höhe 389 bzw. 868 mm
Gewicht: 160 kg,
inkl. 4 Stk. Bodenverankerung zum einbetonieren für die
unterirdische Befestigung, Aufstellung mittig in
Pflasterfläche,
genauer Standort in Abstimmung mit AG/BÜ.

Inkl. Betoneinzelfundamente aus unbewehrtem Beton,
Normalbeton C 16/20 DIN EN 206, DIN 1045-2,
gemäß Herstellerangabe bzw. stat. Erfordernis,
Oberkanten
abgeschrägt.

Einschließlich Ausschachtung sämtlicher
Fundamentlöcher,
der Aushub ist auf einem Haufwerk innerhalb der
Baustelle zu
lagern, mit verdrängten Boden verfüllen und verdichten,
Entsorgung Aushub in gesonderter Position.

Inkl. sämtlicher Befestigungsmittel, Frachtkosten,
Mautgebühren und Abladung.

Produkt der Planung:
1566 Bloc Liegebank
Vestre GmbH
Oranienburger Straße 27
10117 Berlin
Telefon: 030-40741795
E-Mail: de@vestre.com

Oder gleichwertig
Angebotenes Fabrikat des Bieters:

Hersteller/Lieferant:

'.........'

Produkt:

'.........'

Die Gleichwertigkeit von Alternativprodukten ist u. a.
durch
Vorlage von Datenblättern und Fotos im Rahmen der
Angebotsabgabe nachzuweisen.
Menge: 3,000 St

**05.01.8 Hochbeet H = 84 cm**
Hochbeet liefern, gemäß Anleitung des Herstellers
montieren
und aufstellen, Einbau OK waagerecht, wie folgt
beschrieben:
Konstruktion aus 28 mm Bohlen
Umlaufender Aufsatzrahmen 80 mm breit
Material: Holz, Douglasie
Oberflächenbehandlung: Natur geölt farblos
Länge 200 cm
Breite 125 cm
Höhe über OK Gelände 84 cm
Standfüße mit Möbelgleitern - als Schutz gegen
Bodenfeuchte
Innenliegende Pflanzfolie / Noppenbahn
Wühlmausgitter, verzinkt (Maschenweite 6,3 mm)
Schneckenstopp Kupferband 30 mm, selbstklebend

Inkl. Frachtkosten, Mautgebühren und Abladung.

Einbauort nach gesonderter Absprache mit AG/BÜ.

Angebotenes Fabrikat des Bieters:

Hersteller:

'.........'

Produkt:

'.........'
Menge: 4,000 St

**05.01.9 Pavillon**
*** Bedarfsposition ohne GB
Pavillon liefern und gemäß Herstellerangabe
flucht- und höhengerecht einbauen, mit folgenden
Eigenschaften:

Konstruktion:
Stahlkonstruktion mit Liegefläche aus Holz, mittels
Schraubenverbindungen aus Edelstahl vor Ort fertig
montiert,
Gesamthöhe 2315 mm. Liegefläche aus 40 Holzlamellen,
die
am Stahlrahmen angebracht sind, Gesamtdurchm. 2.700 mm.

Oberfläche:
Stahlkonstruktion ist verzinkt und pulverbeschichtet,
Farbe RAL
5024 Pastellblau

Traggestell:
Tragkonstruktion wird von geschweißter
Stahlkonstruktion aus
Rundprofil und Stahlfüßen gebildet.

Dachkonstruktion:
Dachkonstruktion aus 8 Glaslaminatstaben und 4
Kreisstäben
aus Edelstahl.

Dacheindeckung:
PVC-beschichtete Polyestergewebe, Gewebe mit der
Konstruktion mittels Edelstahlstäben verbunden.
Farbe der Dachplane: Anthrazit

Gewicht 320 kg

Einbau in Rasenfläche.

Inkl. 2 Stk. Betoneinzelfundamente aus unbewehrtem
Beton,
Normalbeton C 16/20 DIN EN 206, DIN 1045-2,
80 x 40 x 40 cm bzw. gemäß Herstellerangabe bzw. stat.
Erfordernis.

Einschließlich Ausschachtung sämtlicher
Fundamentlöcher,
der Aushub ist auf einem Haufwerk innerhalb der
Baustelle zu
lagern, mit verdrängten Boden verfüllen und verdichten,
Entsorgung in gesonderter Position.

Inkl. Frachtkosten, Mautgebühren und Abladung.

Leitfabrikat:
UFO150
Firma: mmcité

Vertrieb durch
ZIEGLER Metallbearbeitung GmbH
Im Bühl 12
71287 Weissach-Flacht
Telefon: 0800 / 80 20 81 08 95
E-Mail: beratung@ziegler-metall.de
Oder gleichwertig
Angebotenes Fabrikat des Bieters:

Hersteller/Lieferant:

'.........'

Produkt:

'.........'

Die Gleichwertigkeit von Alternativprodukten ist u. a.
durch
Vorlage von Datenblättern und Fotos im Rahmen der
Angebotsabgabe nachzuweisen.
Menge: 1,000 St

**05.01.10 Sicherheitstechnische Abnahme**
Sicherheitstechnische Abnahme aller neuen Spielgeräte
und
der Spielbereiche des Bauvorhabens gemäß DIN 1176.
Inkl. Erstellung eines Abnahmeprotokolls mit
Fotodokumentation, inkl. Nachweis und Prüfzeichen zur
Übergabe an den AG durch einen öffentlich bestellten
und
vereidigten Gutachter für Spielplatzsicherheit.
Menge: 1,000 St

**05.01.11 Handlauf**
Handlauf für 3 Steigungen liefern und montieren,
passend zur
Geometrie der Treppenanlage, gemäß Detail D_9,
bestehend
aus:

Pfosten:
Rundrohr D = 40 mm,
verschweißt mit Ober- und Untergurt,
Länge gesamt ca. 1.300 mm, Einbindetiefe ca. 400 mm,
mittels Kernbohrung verankert in Pflasterfläche,
Anzahl 2 Stk.

Obergurt:
Rundrohr D = 40 mm,
verschweißt mit Pfosten,
Einbauhöhe 850 mm über OK Stufe/Gelände,
Radien gemäß Detail,
Länge ca. 1.410 mm.

Untergurt:
Rundrohr D = 40 mm,
verschweißt mit Pfosten,
Einbauhöhe 600 mm über OK Stufe/Gelände,
Radien gemäß Detail,
Länge ca. 1.410 mm.

Alle Stahlteile feuerverzinkt, sichtbare Schweißnähte
glatt
schleifen, Farbbeschichtung in RAL 1023 Verkehrsgelb.

Inkl. Herstellung Kernbohrungen und Befestigung in 2
Stk.
Betoneinzelfundamenten aus unbewehrtem Beton,
Normalbeton C 16/20 DIN EN 206, DIN 1045-2,
35 x 35 x 25 cm bzw. gemäß Herstellerangabe bzw. stat.
Erfordernis.

Einschließlich Ausschachtung sämtlicher
Fundamentlöcher,
der Aushub ist auf einem Haufwerk innerhalb der
Baustelle zu
lagern, mit verdrängten Boden verfüllen und verdichten,
Entsorgung in gesonderter Position.

Inkl. Frachtkosten, Mautgebühren und Abladung.

Ausführung nach örtlichem Aufmaß und statischen
Erfordernissen. Inkl. Vorlage Werkplanung zur Prüfung
und
Freigabe durch die Bauüberwachung.
Menge: 1,420 m

### Titel 06 570 - Vegetationsflächen

#### Bereich 06.01 571 - Vegetationstechnische Bodenbearbei

**06.01.1 Baugrund auflockern kreuzweise Untergrundlockerung T 15cm**
Baugrund auflockern, vor Herstellung Feinplanum
Pflanzflächen, kreuzweise durch Untergrundlockerung,
Tiefe 15
cm, Steine ab 5 cm Durchmesser, Fremdkörper und schwer
verrottbare Pflanzenteile ablesen, nach Stoffen
getrennt auf der
Baustelle lagern, Entsorgung in gesonderter Position.

Ausführung auf Rasenflächen nur auf ausdrückliche
Anweisung
des AG / der BÜ.
Menge: 105,000 m2

**06.01.2 Grunddüngen Vegetationsfläche**
Grunddüngen der Vegetationsfläche,
organisch-mineralischer
Dünger, fest, ausbringen und einarbeiten,
Ausbringmenge 60 g/m2, Arbeiten von Hand.
Menge: 105,000 m2

**06.01.3 Oberboden liefern und einbauen**
Oberboden liefern und profilgerecht einbauen,
mit folgenden Eigenschaften:
Humoser Oberboden, gesiebt, stein- und dauerunkrautfrei
ph-Wert: 6,5 - 7,5
Gehalt organischer Substanzen: 3% bis 8% (massebezogen)
Einhaltung der Vorsorgewerte zur Herstellung einer
durchwurzelbaren Bodenschicht gemäß § 8 (2) Nr. 1
BBodSchG i. V. m. Anhang 2 Nr. 4
Bundes-Bodenschutzverordnung vom 12.07.1999
(BBodSchV).

Pflanzflächen:
Auftragsstärke 25 cm,
Einbau 7 cm unter OK angrenzender befestigter Flächen.
Nach der Pflanzung Auftrag Rindenmulch D=5 cm aus
gesonderter Position. Verdrängung des Bodens durch
Ballen
der Pflanzen ist einzukalkulieren.

Rasenflächen:
Ausführung nur auf ausdrückliche Anweisung des AG /
der BÜ,
Auftragsstärke 10 cm.

Der Herkunftsort und die Nachweiseignung ist vom AN
ohne
Aufforderung dem BÜ vor Lieferung zu übergeben.
Vor Lieferung schriftlich Freigabe durch BÜ notwendig.
Mengenermittlung nach Aufmaß an der Auftragstelle und
Lieferscheinen.
Menge: 85,000 m3

**06.01.4 Zulage Einbau von Hand**
Ausführung nur mit schriftlicher Genehmigung und in
Abstimmung mit dem AG und der Bauüberwachung!

Arbeiten der Vorposition 06.01.3 als Handbarbeit im
Baumwurzelbereich, Randbereichen, Gebäudeteilen,
kleinräumigen Teilflächen, etc.
Menge: 5,000 m3

**06.01.5 Feinplanum Pflanzfläche**
Feinplanum für Pflanzfläche, zulässige Abweichung von
der
Ebenheit 4 cm DIN 18916, Anschlüsse an Kanten, Wege-
und
Platzbeläge 7 cm tiefer, Steine von mehr als 3 cm
Durchmesser
und schwer verrottbare Pflanzenteile ablesen,
anfallende Stoffe
zur Abfuhr auf Haufen setzen, Entsorgung in gesonderter
Position.
Menge: 105,000 m2

**06.01.6 Feinplanum Rasenfläche**
Feinplanum für Rasen-/Wiesenfläche, zulässige
Abweichung
von der Ebenheit Kategorie 4, bei 4 m 3 cm, bei 2 m 2
cm,
DIN 18917, Anschlüsse an Kanten, Wege- und Platzbeläge
oberflächengleich, Steine von mehr als 5 cm
Durchmesser und
schwer verrottbare Pflanzenteile ablesen, anfallende
Stoffe zur
Abfuhr auf Haufen setzen, Entsorgung in gesonderter
Position.
Menge: 1100,000 m2

**06.01.7 Mulchen Pflanzfläche Rindenmulch 0/20 D 5cm**
Mulchen der Pflanzfläche nach der Pflanzung,
mit Rindenmulch, gemäß den Gütekriterien für
Rindenmulch
(RM) RAL-GZ 250/1-1,
Körnung 0/20,
Dicke der Mulchdecke 5 cm,
Einbauort: Vegetationsflächen,
Einbau 2 cm unter OK Wegeflächen im gesackten Zustand.

Der Herkunftsort und die Nachweiseignung ist vom AN
ohne
Aufforderung dem BÜ vor Lieferung zu übergeben.
Vor Lieferung schriftlich Freigabe durch BÜ notwendig.
Mengenermittlung nach Aufmaß an der Auftragstelle und
Lieferscheinen.
Menge: 5,000 m3

#### Bereich 06.02 573 - Pflanzen

*Hinweis*
ZUSÄTZLICHE TECHNISCHE VERTRAGSBEDINGUNGEN

PFLANZARBEITEN:

Grundlage für die Pflanzenlieferung und Ausführung der
Pflanz-
und Saatarbeiten sind:

DIN 18196 Erd- und Grundbau  Bodenklassifikation für
bautechnische Zwecke

DIN 18915 Vegetationstechnik im Landschaftsbau
Bodenarbeiten

DIN 18916 Vegetationstechnik im Landschaftsbau
Pflanzen
und Pflanzarbeiten

DIN 18917 Vegetationstechnik im Landschaftsbau  Rasen
und
Saatarbeiten

DIN 18919 Vegetationstechnik im Landschaftsbau
Entwicklungs und Unterhaltungspflege

FLL RSM 93  Regel-Saatgut Mischungen 1993

Pflanzenlieferung generell nur in A-Qualität
entsprechend den
Güte- und Kennzeichnungsbestimmungen für
Baumschulpflanzen des BdB Bund deutscher Baumschulen

Staudenlieferung generell entsprechend den Güte- und
Kennzeichnungsbestimmungen für Stauden des BdS Bund
deutscher Staudengärtner

Die Pflanzen werden zunächst in der Baumschule vom
Landschaftsarchitekten besichtigt und zum Teil
ausgesucht

Alle Pflanzen müssen einen ihrer Größe entsprechend
fest
durchwurzelten Ballen bzw. bei ballenloser Ware ein gut
verzweigtes gesundes Wurzelwerk haben

Das gelieferte Pflanzenmaterial ist durch
Originallieferscheine
nachzuweisen

Die Pflanzenlieferung erfolgt frei Baustelle und ist
dort gegen
Diebstahl und Austrocknung zu schützen.

Inkl. Herstellung eines Pflanzschnittes.

*Hinweis*
Alle Pflanzen/Pflanzarbeiten gemäß DIN 18916.
Es dürfen nur Pflanzen der Güteklasse A verwendet
werden.
Insbesondere sind die Mindestanforderungen bei
Stammumfang, Triebanzahl und Wüchsigkeit der Triebe zu
erfüllen. Der Auftraggeber ist berechtigt, Pflanzen mit
offensichtlichen Mängeln zurückzuweisen. Der
Auftragnehmer hat sofort nach der Auftragserteilung die
vollständige und termingerechte Anlieferung der
Pflanzen zu veranlassen. Sind einzelne Pflanzen
(Anzahl, Gattung, Art, Sorte, Sortierung, Güteklasse)
nicht termingerecht zu beschaffen, ist die Bauleitung
umgehend zu verständigen. Dabei sind ihr entsprechend
Ersatzvorschläge über beschaffbare Pflanzen zu machen.
Art, Umfang und Zeitpunkt der Ersatzlieferung werden
von der Bauleitung festgelegt. Der Anlieferungstermin
der Pflanzen ist der Bauleitung rechtzeitig, d.h.
mindestens eine Woche vorher mitzuteilen.

Der Auftragnehmer hat vor Auftragserteilung dem/ die
Lieferanten zu benennen und festzulegen. Der
Auftraggeber und der Landschaftsarchitekt
beabsichtigen, die Solitärbäume und Solitärgehölze vor
Auftragserteilung in der Baumschule selbst zu
besichtigen und auszubinden. Eine Bemusterung der
Pflanzen hat in der Bundesrepublik Deutschland zu
erfolgen. Sämtliche Angaben zur Höhe, Breite, Umfang
o.ä. sind unbedingt genau einzuhalten. Pflanzen aus
Einschlägen werden nicht akzeptiert.

Der Auftraggeber behält sich vor, die Pflanzenlieferung
in mehreren Teillieferungen abzurufen. Dies ist bei der
Kalkulation zu berücksichtigen.
Bei der Pflanzung von Sträuchern und kleinen Heistern
ohne Ballen sowie kleineren Solitärgehölzen mit Ballen
hat der Durchmesser der Pflanzgrube um die Hälfte
größer zu sein als der Durchmesser der Wurzeln bzw.
des Erdballen.
Wird durch einen vom Auftragnehmer zu vertretenden
Umstand ein Einschlag erforderlich, wird dieser nicht
besonders vergütet, wenn dies im Leistungsverzeichnis
nicht ausdrücklich vorgesehen ist.

A = Güteklasse A
BR = breit
CO = mit Container
GST = Grundstämme
GTR = Grundtriebe
H = Hochstamm
HEI = Heister
HO = hoch
LHEI = leichter Heister
LSTR = leichter Strauch
MB = mit Ballen
MTB = mit Topfballen
SLG = Sämling
SOL = Solitärpflanze
STBU = Stammbuscch
STR = Strauch
STU - Stammumfang
TR = Triebe
V = verpflanzt
x = Veredelung, Handveredelung
o = Steckling, Steckholz
Sonstige Abkürzungen:
R = eingetragenes Warenzeichen

**06.02.1 Pflanzgrube herstellen**
Boden für Pflanzgrube, 200/200 cm, Tiefe 125 cm, lösen,
seitlich lagern, Sohle 20 cm tief lockern,
Entsorgung Aushubmaterial in gesonderter Position, als
AVV
170504.
Menge: 4,000 St

**06.02.2 Pflanzgrube verfüllen Substrat**
Pflanzgrube verfüllen, Vegetationstragschicht/Substrat
gemäß
FLL-Empfehlungen für Baumpflanzungen - Teil 2:
Standortvorbereitungen für Neupflanzungen;
Pflanzgruben und
Wurzelraumerweiterung, Bauweisen und Substrate,
Pflanzgrubenbauweise 1 (nicht überbaubar),
Pflanzgrube 200/200 cm, Tiefe der Pflanzgrube: 125 cm
unter
geplanter OK Gelände, Pflanzgrubensohle mind 15 cm
tief mit
dem Substrat verzahnen, Substrat im erdfeuchten Zustand
einbauen und lagenweise verdichten, inkl. Gießrand aus
Oberboden anlegen, inkl. Zugabe von 1,0 kg
NPK-Langzeitdünger in Ballennähe.
Verformungsmodul EV2: keine Anforderungen,
Verdichtungsgrad: DPr 0,83-0,87,

Anforderungen an das Substrat gemäß siehe FLL
Empfehlungen von Baumpflanzungen Teil 2,
Abschnitt 6.5, Tabelle 4

Der Herkunftsort und die Nachweiseignung ist vom AN
ohne
Aufforderung dem BÜ vor Lieferung zu übergeben.
Vor Lieferung schriftlich Freigabe durch BÜ notwendig.

Am Einbauort sind die Forderungen der Verdichtung nach
Tabelle 4 der FLL als Eigenüberwachung nachzuweisen.
Die
Eigenüberwachung ersetzt nicht die Kontrollprüfung.

Inkl. Transport des Substrates von der Entladestelle
bis zur
Pflanzgrube,

Mengenermittlung nach Aufmaß im eingebauten Zustand und
Lieferscheinen. Verdrängung Wurzelballen und
Sackung/Verdichtung des Substrates ist
einzukalkulieren.

2,0 x 2,0 x 1,25 m = 5,0 m3 x 6 Stk.
abzüglich Volumen des Wurzelballens.
Menge: 4,000 St

**06.02.3 Pflanzenverankerung Pfahl-Dreibock**
STLB-Bau 2021-10 003
Pflanzenverankerung mit Pfahl-Dreibock mit Rahmen aus
Halbrundhölzern, Pfahl, weißgeschält, Pfahllänge 350
cm,
Zopfdicke 10/12 cm, Bindegurt aus Gewebegurtband,
Breite 50
mm, Rindenschutz mit Gummimanschette.
Menge: 4,000 St

**06.02.4 Verdunstungs-/Stammschutz**
STLB-Bau 2022-04 003
Verdunstungs- und Stammschutz am Stamm mit
Stammschutzanstrich, Mindest-Wirksamkeitsdauer 3 Jahre,
Farbton weiß, Stammdurchmesser über 20 bis 30 cm,
Stammhöhe bis 3 m.
Menge: 4,000 St

*Hinweis*

**06.02.5 Acer cappadocicum Rubrum H 3xv mDb StU. 16-18cm liefern einpflanzen**
STLB-Bau 2025-10 004
Acer cappadocicum "Rubrum" (Roter Kolchischer Ahorn) H
3xv
mDb, StU. 16 bis 18 cm, liefern und einpflanzen.
Menge: 1,000 St

**06.02.6 Acer monspessulanum H 3xv mDb StU. 16-18cm liefern einpflanzen**
STLB-Bau 2025-10 004
Acer monspessulanum (Französischer Ahorn) H 3xv mDb,
StU.
16 bis 18 cm, liefern und einpflanzen.
Menge: 2,000 St

**06.02.7 Fraxinus angustifolia Raywood H 3xv mDb StU. 16-18cm liefern einpflanzen**
STLB-Bau 2025-10 004
Fraxinus angustifolia "Raywood" (Quirl-Esche
"Raywood") H 3xv
mDb, StU. 16 bis 18 cm, liefern und einpflanzen.
Menge: 1,000 St

*Hinweis*
Pflanzen liefern und einpflanzen inkl. Pflanzgrube
erstellen.

**06.02.8 Caryopteris x clandonensis Heavenly Blue C 3 h 30-40cm liefern einpflanzen**
STLB-Bau 2025-10 004
Caryopteris x clandonensis "Heavenly Blue" (Bartblume
"Heavenly Blue") C 3, h 30 bis 40 cm, liefern und
einpflanzen.
Menge: 6,000 St

**06.02.9 Cornus sanguinea Sol 3xv 80-100cm liefern einpflanzen**
Cornus sanguinea (Blutroter Hartriegel)
Sorte: Midwinterfire,
Sol 3xv, h 80 bis 100 cm, liefern und einpflanzen.
Menge: 3,000 St

**06.02.10 Philadelphus Belle Etoile C 3 h 60-100cm liefern einpflanzen**
STLB-Bau 2025-10 004
Philadelphus "Belle Etoile" (Gartenjasmin "Belle
Etoile") C 3, h
60 bis 100 cm, liefern und einpflanzen.
Menge: 2,000 St

**06.02.11 Spiraea japonica Anthony Waterer C 2 h 30-40cm liefern einpflanzen**
STLB-Bau 2025-10 004
Spiraea japonica "Anthony Waterer" (Japanischer
Spierstrauch
"Anthony Waterer") C 2, h 30 bis 40 cm, liefern und
einpflanzen.
Menge: 124,000 St

**06.02.12 Staphylea pinnata Str 3xv mDb h 80-100cm liefern einpflanzen**
STLB-Bau 2025-10 004
Staphylea pinnata (Gewöhnliche Pimpernuss) Str 3xv
mDb, h
80 bis 100 cm, liefern und einpflanzen.
Menge: 2,000 St

**06.02.13 Syringa microphylla Superba Str 3xv C h 60-80cm liefern einpflanzen**
STLB-Bau 2025-10 004
Syringa microphylla "Superba" (Herbst-Flieder) Str 3xv
C, h 60
bis 80 cm, liefern und einpflanzen.
Menge: 2,000 St

*Hinweis*
Pflanzen liefern und einpflanzen inkl. Pflanzgrube
erstellen.

**06.02.14 Festuca mairei P 0,5 liefern einpflanzen**
STLB-Bau 2025-10 004
Festuca mairei (Atlas-Schwingel) P 0,5, liefern und
einpflanzen.
Menge: 13,000 St

**06.02.15 Geranium sanguineum Album P 0,5 liefern einpflanzen**
STLB-Bau 2025-10 004
Geranium sanguineum "Album" (Schnee-Storchschnabel) P
0,5,
liefern und einpflanzen.
Menge: 90,000 St

**06.02.16 Lavandula angustifolia Hidcote Blue liefern einpflanzen**
STLB-Bau 2025-10 004
Lavandula angustifolia "Hidcote Blue" (Echter Lavendel
"Hidcote
Blue") liefern und einpflanzen.
Menge: 86,000 St

**06.02.17 Phlomis russeliana P 0,5 liefern einpflanzen**
STLB-Bau 2025-10 004
Phlomis russeliana (Syrisches Brandkraut) P 0,5,
liefern und
einpflanzen.
Menge: 40,000 St

**06.02.18 Santolina rosmarinifolia P 0,5 liefern einpflanzen**
STLB-Bau 2025-10 004
Santolina rosmarinifolia (Grünes Heiligenkraut) P 0,5,
liefern
und einpflanzen.
Menge: 28,000 St

**06.02.19 Sesleria autumnalis P 0,5 liefern einpflanzen**
STLB-Bau 2025-10 004
Sesleria autumnalis (Adria-Kopfgras) P 0,5, liefern und
einpflanzen.
Menge: 194,000 St

#### Bereich 06.03 574 - Rasen und Saatflächen

**06.03.1 Rasen ansäen Gebrauchsrasen RSM2.3 25g/m2**
STLB-Bau 2024-10 003
Rasen ansäen, Gebrauchsrasen, RSM Rasen 2.3
Gebrauchsrasen - Spielrasen, Saatgutmenge 25 g/m2, die
Saatgutmischung ist mit Gräsersorten auszustatten, die
in der
RSM/FLL in die höchste Eignungsstufe eingeordnet sind,
Nachweis der Beschaffenheit durch Vorlage des
Mischungsnummernbescheides.
Menge: 1100,000 m2

**06.03.2 Fertigrasen verlegen Gebrauchsrasen**
STLB-Bau 2025-10 003
Fertigrasen verlegen, Gebrauchsrasen TL Fertigrasen,
Gebrauchsrasen-Standard,
gerollte Bahnenware, Nenndicke 20 mm DIN EN 12232,
Nennbreite mind. 400 mm, projektive Bodendeckung mind.
90
% DIN EN 12231, Verfahren B, Schnitthöhe max. 40 mm DIN
EN 12233, Fremdgräseranteil max. 5 % DIN EN 12231,
Verfahren B, Bodengruppe Anzuchtboden 2 (nicht bindig)
und 4
(schwach bindig) DIN 18915.
Menge: 50,000 m2

#### Bereich 06.04 578 - Fertigstellungspflege

*Hinweis*
Die folgenden Positionen beinhalten die
Fertigstellungspflege der Gehölz- und Pflanzflächen
sowie der
Wiesenflächen nach Herstellung bis zur Abnahme, gemäß
DIN
18916 und DIN 18917.

Die Pflege umfasst alle Leistungen, die zur Erreichung
des
abnahmefähigen Zustandes erforderlich sind.
Während dieser Zeit sind ausgefallene Pflanzen für
den AG kostenfrei zu ersetzen. Der AN übernimmt auch
für die Nachpflanzung die Anwachsgarantie.

Der AN hat in Abstimmung mit der BÜ einen Pflegeplan zu
erstellen, aus dem sämtliche Pflegemaßnahmen und deren
Häufigkeit zu entnehmen sind.
Die Pflegegänge sind zwei Werktage vor Ausführung mit
der
Bauleitung abzustimmen, anzuzeigen und durch die
Bauleitung
bestätigen zu lassen.
Innerhalb von 5 Tagen nach Leistungserbringung ist der
BÜ ein
Pflegenachweis zur Quittierung vorzulegen. Die
Abrechnung
erfolgt nur mit ordnungsgemäß abgezeichneten
Leistungsbelegen. Kommt der AN seinen Verpflichtungen,
insbesondere des Wässerns nicht ausreichend nach,
gelten
schriftliche Mahnfristen von drei Tagen als
ausreichend. Die BÜ
ist berechtigt, danach die Leistungen ohne weitere
Mahnung
anderweitig zu Lasten des AN durchführen zu lassen. Ein
vollständiger Vergütungsanspruch der
Fertigstellungspflege wird
nur bei ordnungsgemäßer Pflegeleistung anerkannt. Die
Anwuchsgewährleistung wird für die Dauer der Pflege
vereinbart.

Abnahme Herbstpflanzung: Mitte Juni des Folgejahres.
Abnahme Frühjahrspflanzung: Mitte September des
gleichen
Jahres.

*Hinweis*
STLB-Bau 2024-10 003
Für die Ausführung der Pflegearbeiten als
Fertigstellungspflege
gelten DIN 18916, DIN 18917. Die erforderlichen
Teilleistungen
sind ohne besondere Anordnung rechtzeitig auszuführen,
die
Ausführung jeder Teilleistung ist dem AG anzuzeigen,
die
vorgesehenen Pflegeleistungen sind durchschnittliche
Regelannahmen, der Preis der Einzelleistung errechnet
sich
aus dem Einheitspreis geteilt durch die Anzahl der
Arbeitsgänge, Mehr- bzw. Minderleistungen werden
zusätzlich
zu dem vereinbarten Einheitspreis vergütet oder in
Abzug
gebracht.

**06.04.1 Baum pflegen 2 AG**
Baum pflegen, folgende Maßnahmen sind durchzuführen:
Hacken der Baumscheibe, Lockerungstiefe 10 cm,
1 x Düngung mit 90 g organisch-mineralischen Volldünger
(Anteil organische Substanz: ca. 35 %),
Erneuern, richten der Baumbindung und Pfähle,
Erneuern, ausbessern der Mulchschicht,
Säubern der Baumscheiben von Unrat, Steinen ab 3 cm
Durchmesser,
Entfernen von Dauerunkräutern,
Entfernen von trockenen und geschädigten
Pflanzenteilen,
Kontrolle der Pflanze auf eventuelle erforderliche
Maßnahmen gegen Schädlings- / Pilzbefall etc. und diese
dann durchführen
Der Einsatz von Herbiziden ist nicht zulässig.

Sämtliches anfallendes Material von der Baustelle
entfernen
und der fachgerechten Verwertung nach Wahl des AN
zuführen,
Entsorgungsgebühren werden vom AN übernommen,
Abfallschlüssel nach AVV (Abfallverzeichnis-Verordnung)
200201 biologisch abbaubare Abfälle.

2 Arbeitsgänge, der Preis der Einzelleistung errechnet
sich aus
dem Einheitspreis geteilt durch die Anzahl der
Arbeitsgänge.
Menge: 4,000 St

**06.04.2 Bäume wässern 15 AG**
Wässern gepflanzter Bäume,
Wasser liefern, Mindestwassermenge je Arbeitsgang 100
l/St,
15 Arbeitsgänge, Abrechnung nach bewässerten
Einheiten, der
Preis der Einzelleistung errechnet sich aus dem
Einheitspreis
geteilt durch die Anzahl der Arbeitsgänge.
Menge: 4,000 St

**06.04.3 Erziehungs- und Aufbauschnitt Baum 1 AG**
Jungbaumpflege (Erziehungs- und Aufbauschnitt), gemäß
ZTV-Baumpflege, tote, absterbende, gebrochene Schwach-,
Grob- und Starkäste entfernen, Leittrieb freistellen,
Astkränze
und Astquirle ausdünnen, für Hochstämme und
mehrstämmige
Bäume, 1 Arbeitsgang.

Sämtliches anfallendes Material von der Baustelle
entfernen
und der fachgerechten Verwertung nach Wahl des AN
zuführen,
Entsorgungsgebühren werden vom AN übernommen.
Abfallschlüssel nach AVV (Abfallverzeichnis-Verordnung)
200201 biologisch abbaubare Abfälle.
Menge: 4,000 St

**06.04.4 Pflanzflächen pflegen 2 AG**
Pflanzflächen pflegen, folgende Maßnahmen sind
durchzuführen:
Lockern der Pflanzflächen, Bearbeitungstiefe unter
Beachtung der jeweiligen Pflanzenart im Mittel 5 bis
10 cm
trockene und geschädigte Triebe und Pflanzenteile
abschneiden und entfernen
Fläche von Unkraut, Steinen ab 3 cm Durchmesser und
sonstigem Unrat säubern, Dauerunkräuter ausgraben,
Säubern der Pflanzflächen von Laub
Mulchschicht der Pflanzflächen ausbessern und erneuern,
inkl. Lieferung
Rasenkanten nachstechen
Kontrolle der Pflanze auf eventuelle erforderliche
Maßnahmen gegen Schädlings- / Pilzbefall etc. und diese
dann durchführen. Chemische Unkrautvernichtungsmittel
dürfen nicht verwendet werden
Auslichtungs- und Verjüngungsschnitt an
Sträuchern und Stauden
Rückschnitt der Gräserstauden ausschließlich 1 x im
Frühjahr vor Neuaustrieb

Sämtliches anfallendes Material von der Baustelle
entfernen
und der fachgerechten Verwertung nach Wahl des AN
zuführen,
Entsorgungsgebühren werden vom AN übernommen.

2 Arbeitsgänge, der Preis der Einzelleistung errechnet
sich aus
dem Einheitspreis geteilt durch die Anzahl der
Arbeitsgänge.
Menge: 105,000 m2

**06.04.5 Pflanzfläche wässern 15 AG**
Wässern der Pflanzung, Bodendecker, Stauden, Gräser,
Sträucher, Wasser liefern, Mindestwassermenge je
Arbeitsgang
25 l/m2, 15 Arbeitsgänge, der Preis der Einzelleistung
errechnet
sich aus dem Einheitspreis geteilt durch die Anzahl der
Arbeitsgänge.
Menge: 105,000 m2

**06.04.6 Pflanzflächen düngen 2 AG**
Düngen der Pflanzflächen mit organisch-mineralischem
Dünger,
fest, Menge ca. 60 g/m2 pro Arbeitsgang, 2
Arbeitsgänge, der
Preis der Einzelleistung errechnet sich aus dem
Einheitspreis
geteilt durch die Anzahl der Arbeitsgänge.
Menge: 105,000 m2

**06.04.7 Rasen mähen 15 AG**
Mähen von Gebrauchs- und Sportrasen, Wuchshöhe 6 bis 10
cm, Schnitthöhe 4 cm, Schnittfolge in der Regel
vierzehntägig,
Schnitt maschinell, 15 Arbeitsgänge, der Preis der
Einzelleistung errechnet sich aus dem Einheitspreis
geteilt
durch die Anzahl der Arbeitsgänge.

Sämtliches anfallendes Material von der Baustelle
entfernen
und der fachgerechten Verwertung nach Wahl des AN
zuführen,
Entsorgungsgebühren werden vom AN übernommen,
Abfallschlüssel nach AVV (Abfallverzeichnis-Verordnung)
200201 biologisch abbaubare Abfälle.
Menge: 1100,000 m2

**06.04.8 Rasen wässern 15 AG**
Wässern der Rasenfläche, Wasser liefern, Menge je
Arbeitsgang ca. 20 l/m2, 15 Arbeitsgänge, der Preis der
Einzelleistung errechnet sich aus dem Einheitspreis
geteilt
durch die Anzahl der Arbeitsgänge.
Menge: 1100,000 m2

**06.04.9 Rasen düngen 2 AG**
Düngen der Rasenflächen mit organisch-mineralischem
Dünger, fest, Menge ca. 30 g/m2 pro Arbeitsgang,
2 Arbeitsgang, der Preis der Einzelleistung errechnet
sich aus
dem Einheitspreis geteilt durch die Anzahl der
Arbeitsgänge.
Menge: 1100,000 m2

### Titel 07 590 - Sonstiges

#### Bereich 07.01 591 - Baustelleneinrichtung

**07.01.1 Baustelle einrichten räumen**
Baustelle für sämtliche, in der Leistungsbeschreibung
aufgeführten Leistungen einrichten und räumen.
Die Baustelleneinrichtung beinhaltet u.a.:
Geräte, Werkzeuge und sonstige Betriebsmittel, die zur
vertragsgemäßen Erfüllung der Bauleistungen
erforderlich
sind, auf die Baustelle bringen, bereitstellen und
soweit der
Geräteeinsatz nicht gesondert berechnet wird,
betriebsfertig
aufstellen einschl. der dafür notwendigen Arbeiten.
Bauwagen, Aufenthaltsräume, Material- und
Geräteschuppen und dergleichen, soweit erforderlich,
an-
und abtransportieren, aufbauen und einrichten.
Entsprechend frei werdender oder fertig gestellter
Teilbereiche umsetzen und Räumen der Baustelle für
sämtliche in der Leistungsbeschreibung aufgeführten
Leistungen.
Einschl. ständiger telefonischer Erreichbarkeit des
Baustellenleiters.

Alle fertiggestellten und während der Bauzeit
genutzten Flächen
sind nach Beräumung in den ursprünglichen Zustand zu
versetzen. Verunreinigungen sind zu beseitigen.
Abrechnung:
1/2 nach Einrichten der Baustelle
1/2 nach Räumen der Baustelle
Menge: 1,000 psch

**07.01.2 Baustelleneinrichtung vorhalten**
Baustelleneinrichtung für sämtliche, in der
Leistungsbeschreibung aufgeführten Leistungen
vorhalten.
Menge: 18,000 Wo

**07.01.3 Mobile Toilette aufstellen räumen**
STLB-Bau 2022-04 000
Mobile Toilette aufstellen und räumen.
Menge: 1,000 St

**07.01.4 Mobile Toilette vorhalten**
Mobile Toilette vorhalten, einschl. regelmäßiger
Leerung und Reinigung.
Menge: 18,000 Wo

**07.01.5 Bauzaun/Schutzzaun aufstellen vorhalten umsetzen räumen**
Bauzaun/Schutzzaun, versetzbar, aus Einzelelementen mit
verzinktem Stahlrohrrahmen und Vergitterung,
verschraubt,
Zaunoberkante über Oberfläche Gelände 2 m,
einschließlich Fußplatten aus Beton,
aufstellen, vorhalten und räumen, inkl. kleinräumiges
umsetzen
und anpassen entsprechend Baufortschritt,
Menge: 245,000 m

#### Bereich 07.02 598 - Sonstige Maßnahmen in Außenanlagen

**07.02.1 Bestandsvermessung**
Bestandsvermessung nach Fertigstellung des Bauvorhabens
erstellen und übergeben, Anzahl der Unterlagen:
1 x in digitaler Form (als PDF und DWG-Format)
1 x in kopierfähiger Papierform

Die Bestandsvermessung muss folgenden normativen und
qualitativen Merkmalen entsprechen:
Geodätische Grundlagen:
Amtliches Lagebezugssystem ETRS 89
Amtliches Höhenbezugssystem DHHN 2016
Maßstab 1:100

Komplette lage- und höhenmäßige Einmessung aller
topographischer Merkmale und Elemente im Baugebiet
(besonders an Hoch-, Tief- und Knickpunkten, ggf.
Raster für
Höhenpunkte 12 x 12 m) für:
Wege- und Verkehrsflächen
Spielplatzflächen
Wasseranlagen
Versickerungsanlagen
Rasen- und Pflanzflächen, Bäume
Technische Anlagen RW, ELT
Baukonstruktionen
Einfriedungen
Ausstattung / Möblierung
Nebenanlagen / Überdachungen / Gartenhäuser

Die Verkehrs- und Wegeflächen sind getrennt nach
folgenden
Kriterien zu erfassen und darzustellen.
Befestigungsart (Pflaster, Platten usw.),
Material (Betonstein, Naturstein usw.),
Größe und Farbe der Baustoffe
Einfassungen (Bordsteine nach Beton- oder Naturstein
sowie Hoch- und Tiefbordsteinen, Stahlband usw.)
Parkflächen und Grundstückszufahren

Pflanzflächen sind nach Gehölzflächen, Bodendeckern,
Rosen-
Stauden und Sommerblumenflächen zu unterteilen.
Einzelbäume und Baumgruppen sind mit Fußpunkthöhe
anzugeben, bei vorhandenen Bäumen auch Stammumfang und
Kronendurchmesser.

Die technischen Anlagen (wie Leitungen, Schächte,
Rinnen,
Abzweige, Muffen) sind lage-, höhen- und
dimensionsmäßig
und mit Angabe der Materialart zu erfassen und
anzugeben:
Bauwerksoberkanten (Deckel bzw. Einlauf),
Dimensionen und Sohlen,
alle Rohrein- und Abläufe

Stützmauern und freistehende Mauern sind mit Fuß- und
Kopfhöhe zu erfassen, Treppenanlagen mit Unter- und
Oberkante, Darstellung oder Stufen und Höhenangabe

Allgemeine Ausstattungsmerkmale wie Bänke,
Sitzauflagen,
Papierkörbe, Hundetoiletten, Poller, Geländer,
Spielgeräte,
Verkehrszeichen, Leuchten usw. sind einzumessen und
symbolisch darzustellen.

Ausführung durch ein Vermessungsbüro.

Das digitale Aufmaß bildet die Abrechnungsgrundlage
für die
Schlussrechnung.
Menge: 1,000 psch

#### Bereich 07.03 599 - Stundenlohnarbeiten

*Hinweis*
Stundenlohnarbeiten werden nur vergütet, wenn deren
Ausführung von der Bauleitung angeordnet wurde (zu § 2
Nr. 10
VOB/B).

Bei Ausführung von Leistungen, die nicht Bestandteil
dieses
LV's, aber zur vertraglichen Erfüllung dienen und auf
Anordnung
oder mit Zustimmung des Auftraggebers auszuführen sind,
werden die angebotenen Verrechnungssätze gegen Nachweis
vergütet. Nach besonderer vorheriger schriftlicher
Anordnung
des Auftraggebers und zum besonderen Nachweis, der
wöchentlich zur Unterschrift vorzulegen ist, einschl.
aller Kosten
wie Unternehmerzuschlag, Fahrgeld, Auslösung,
Leistungszulagen, Winterbauzuschlag, Arbeitgeberanteil
für
vermögenswirksame Leistungen u.s.w.
Die Stunden werden ausschließlich für Arbeiten auf der
Baustelle akzeptiert, nicht für Fahrten,
Materialbeschaffung o.ä.
Der Verrechnungssatz ist unter Beachtung der
preisrechtlichen
Vorschriften zu ermitteln und ist unabhängig von der
Anzahl der
abgerechneten Stunden gültig. Der zu erstattende
Verrechnungssatz ist abhängig von der der qualitativen
Anforderung an die Arbeitskräfte bei Erbringung der
jeweiligen
Leistung.

Auf Stundennachweislisten ist anzugeben:
- Name des Ausführenden
- Datum, Uhrzeit  von-bis
- ausgeführte Leistung
- Stempel und Unterschrift der Firma
- Stempel und Unterschrift des Bauleiters des
Auftraggebers

Eintragungen in Bautagebüchern o.ä. berechtigen nicht
die
Abrechnung von Stundenlohnarbeiten.

**07.03.1 Polier/Vorarbeiter**
Stundenlohnarbeiten
Polier/Vorarbeiter
Menge: 10,000 h

**07.03.2 Facharbeiter/Handwerker/Landschaftsgärtner**
Stundenlohnarbeiten
Facharbeiter/Handwerker/Landschaftsgärtner
Menge: 10,000 h

**07.03.3 Lkw + Fahrer bis 12t**
Stundenlohnarbeiten
Lkw einschl. Fahrer,
Nutzlast bis 12 t.
Menge: 10,000 h

**07.03.4 Minibagger/Hydraulikbagger**
Stundenlohnarbeiten
Minibagger/Hydraulikbagger
einschl. Fahrer.
Menge: 10,000 h

**07.03.5 Radlader**
Stundenlohnarbeiten
Radlader einschl. Fahrer
Menge: 10,000 h

**07.03.6 Kleingeräte**
Stundenlohnarbeiten
Kleingeräte
(wie Trennflex, Bohrmaschine einschl. Bohrer,
Motorsäge, Schweißgerät, Pumpe mit Zubehör etc.)
mit Bedienung.
Menge: 10,000 h

USt %: 19,00
